# 423038 Uferpark
Angebotsaufforderung (GAEB DA XML 3.1, DA83)
Währung: EUR
Erstellt mit: G&W CALIFORNIA PRO, CALIFORNIA PRO V15.1.11, 17.08.2026

## Ufersicherung_und_Anleger_LV
Datum: 17.08.2026

### 1 ALLGEMEIN

#### 1.1 BAUSTELLENEINRICHTUNG

**1.1.1 Baustelle einrichten**
Baustelle für die vertragsgemäße Durchführung der
Bauleistungen einrichten.
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**1.1.2 Baust.einrichtung vorh.u.betreiben**
StL-Nr. 2420410600
Baustelleneinrichtung vorhalten, unterhalten und betreiben. Außer den vollen Monaten werden Teilzeiten
nach Tagen zu 1/30 des Einheitspreises vergütet.
Menge: 6,000 Mt

**1.1.3 Baustelle räumen aller Abschnitte*Beseit. bis OK G. Zufahrt bes.ges.**
StL-Nr. 24204111101003
Baustelle räumen. Soweit nicht für bestimmte Leistungen
das Räumen der Baustelle als besonderer Ansatz
enthalten ist, umfasst die Pauschale die Vergütung
der Baustellenräumung für alle Leistungen.
sämtlicher Abschnitte des LV.
Beseitigung bis OK Gelände.
Beseitigen der Zufahrt zur Baustelle wird gesondert
vergütet.
Menge: 1,000 Psch

**1.1.4 Baubüro für AG auf- und abbauen**
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 25 m2(ohne Flure und Toiletten), 2 Räume
mit insg. 2 Arbeitsplätzen.
Zusätzliches Besprechungszimmer, ca. 30 m2 mit 5 Ti-
schen (0,80 x 1,60 m) und 12 Stühlen, einrichten.
Aufstellfläche stellt AN zur Verfügung. Aufstellfläche
herrichten.
Zufahrt und Platzbefestigung nach Wahl des AN ausführen.
Menge: 1,000 Psch

**1.1.5 Baubüro für AG vorhalten**
Baubüro für den AG mit allen Einrichtungen vor- und
unterhalten. Ver- und Entsorgung sicherstellen. Baubüro
heizen. 2 mal wöchentlich reinigen. Zufahrt und befestigte Plätze unterhalten. Teilzeiten nach Tagen werden
zu 1/30 des Einheitspreises vergütet.
Menge: 6,000 Mt

**1.1.6 Baustelle sichern im Hochwasserfall**
herstellen der Baustellensicherheit im Hochwasserfall.

Umsetzung der Maßnahmen des Hochwasserschutz- und Havariemaßnahmenplanes

ab Alarmstufe 2 Pegel Torgau (Elbe)
Menge: 1,000 Psch

**1.1.7 Stillstand Baustelle Hochwasser**
Hochwasserbedingte Stillstandszeit der gesamten Baustelle
Hochwasser über
Sicherung der Baustelle laut Hochwasserschutzmaßnahmen- und
Havarieplan
Vorhaltung der Baustelleneinrichtung und der Technik mit Personal
Menge: 14,000 d

**1.1.8 Baustelle nach Hochwasser wieder einrichten**
Wiederherstellung der Baustelle nach Bauunterbrechung
durch Hochwasser über Alarmstufe 2 am Pegel Torgau/Elbe
einschl. aller Nebenarbeiten, Wiederherstellung der
Baubehelfe
Menge: 1,000 Psch

**1.1.9 Stillstandkosten Baugeschehen - Kampfmittel**
Bauunterbrechung infolge Kampfmitteln.

Eine Unterbrechung über diese Position gilt ab einer Behinderung von mehr als 3 h. Abrechnung in halben/vollen Tage. z.B. Sprengungen, Entschärfungen durch den Kampfmittelräumdienst.

Kleinere Unterbrechungen im Baugeschehen sind durch die Einheitspreise der Erdaushubpositionen abgegolten.

Die Bauunterbrechung wird gewährt für den Fall, dass die Hauptleistungentageweise unterbrochen werden müssen und die hierfür erforderliche Technik und Personal nicht mehr mit ähnlichen Leistungsansätzen eingesetzt werden können.

Die Unterbrechung ist der örtlichen Bauüberwachung unverzüglich anzuzeigen. Eine nachträgliche Anerkennung erfolgt nicht.
Menge: 1,000 d

**1.1.10 Säuberung Wege und Straßen**
Säuberung Baustellenzufahrten und
durch die Arbeiten des AN verschmutzter Wege und Straßen
arbeitstäglich
mit geeignetem Gerät wie: Straßenkehrer, mit Wassersprüher
Kehrgut fachgerecht beseitigen
einschl. aller Hilfsstoffe und Zulagen
für die gesamte Bauzeit
Menge: 1,000 Psch

**1.1.11 Kranstellfläche für Montage Steg und Ponton herstellen, vorhalten und rückbauen**
Herstellung einer Kranstellfläche zum Einheben
des Schwimmpontons und des Landganges
Ausführung nach Technologiewahl und geprüfter
Werkplanung des AN
herstellen, unterhalten, beseitigen
Menge: 1,000 Psch

#### 1.2 TECHNISCHE BEARBEITUNG

**1.2.1 Hinweisschild (Achtung Baustelle) 2 m x 3 m**
Ab dem Baubeginn ist am rechten Ufer ober- und unterstrom der Baustelle jeweils ein Hinweisschild mit der Aufschrift „Achtung Baustelle bei km 212,82 bis 212,95 “ (Tafel 2mx3m, Schrifthöhe 25 cm) für die Schifffahrt gut sichtbar anzubringen. Das Aufstellen der Schilder erfolgt nach Vorgabe des WSA Elbe, Außenbezirkes Wittenberg.
Menge: 2,000 St

**1.2.2 Hinweisschild A3**
An der Anlage ist eine sowohl vom Land als auch vom Wasser her lesbare Tafel in der Größe A3, mit der Beschriftung:
"Wasserstraßen- und Schifffahrtsamt Elbe Genehmigung Nr. EI/1350 "
anzubringen. Das Aufstellen der Schilder erfolgt nach Vorgabe des WSA Elbe, Außenbezirkes Wittenberg.
Menge: 1,000 St

**1.2.3 Achsabsteckung/Trassenhauptpunkte**
Absteckung der Trassenhauptpunkte durchführen
30-40 Trassenhauptpunkte
Sichern im Baufeld
für alles Absteckrisse liefern und übergeben.
(einschl.Gebühren vom Katasteramt)
Menge: 1,000 Psch

**1.2.4 Schlussvermessung**
Schlussvermessung, Bestandspläne und
Bestandslängs- und querschnitte
einschl. der zugehörigen Anlagen erstellen.
Die Bestandspläne sind auf der Grundlage der
vorhandenen Lagepläne und Schnitte zu erstellen.
Die Einmessung erfolgt mit elektrooptischem Tachymeter
im Lagesystem 150 Pulkovo 1942 und Höhensystem HN76

Darstellung im Lageplan Böschungskanten, Bauwerkskanten
Befestigungen, Einbauten, Rampen,
Einzelbäume, nahe Gebäude, Masten, Schilder etc.
sowie Lage der Querprofile.

Erstellen der Querprofile etc.
Darstellung im Querprofil: Aufbau der Sohl- und Böschungssicherung, Bauwerksschnitte

Lageplan:  Maßstab 1:250
Querschnitte:  Maßstab 1:50
Längsschnitt: Maßstab 1:250/ 1/50

Die Unterlagen sind dem Auftraggeber in Mappen zu
überlassen.
Es sind zu liefern:
- Bestandslageplan, - quer- u. -längsschnitte im Original, je 2-fach
- Bestandslageplan, - quer- u. -längsschnitt auf Datenträger (digital)
  im DXF- und DWG- Format in der jeweils
  gültigen CAD-Richtlinie des AG und als pdf -Datei,
(Leseexemplar vorab + 2-fach in Papier und digital auf USB, DVD oder via Cloud)

Die Unterlagen sind bereits 8 Tage vor der Bauabnahme
der ÖBÜ zur Kontrolle vorzulegen.
Menge: 1,000 Psch

**1.2.5 Beweissicherung**
Zur Beweissicherung der angrenzenden Wohnbebauung, der Zufahrten, Wege, Brücken und Straßen ist vor Baubeginn und nach Bauabschluss eine Ortsbegehung durch einen Gutachter durchzuführen, bei der protokollarisch und fotodokumentarisch der Zustand der Zuwegung festgehalten wird.

Vor Baubeginn ist eine Beweissicherung hinsichtlich Schäden
aller Art durchzuführen. Die Beweissicherung umfasst die Begehung
der in bauzeitlich in Anspruch zu nehmenden Flächen und baulichen Anlagen einschl. Mauern, Zäune, Straßen, Wege und Bereiche der geplanten Zufahrt und Baustraßen. Die Vegetation ist in die Dokumentation einzuschließen. Zu dokumentieren ist der bauliche Zustand aller im Baufeld befindlichen bzw. durch die Baumaßnahme berührten baulichen Anlagen, Grundstückseinfriedungen
sowie der Grundstücksgestaltung.

Für jedes Bauwerk ist ein Beweissicherungsprotokoll anzufertigen mit:
- Video bzw. Fotografien in Farbe aufnehmen
- Zustandsprotokolle erstellen
- gegebenenfalls Gipsmarken setzen

Das Beweissicherungsprotokoll ist durch den Eigentümer des Bauwerkes zu bestätigen.

Bei bereits vorhandenen Schäden sind diese ausreichend zu dokumentieren.
Die Beweissicherung ist in Papier 3-fach und 1-fach digital (Fotos) in Form eines technischen Berichtes vor Beginn der Arbeiten an den AG zu übergeben. Durchführung der Beweissicherung durch einen öffentlich bestellten und vereidigten Sachverständigen für Schäden an Gebäuden und Beweissicherung an Straßen.
Nach Abschluss der Baumaßnahme ist eine Begehung der Liegenschaften einschl. Erstellung eines Abschlussprotokolls durch den Gutachter durchzuführen.
Dem AG ist die Teilnahme zu ermöglichen.
Menge: 1,000 Psch

*Hinweis*

**1.2.6 Schwingungsmessung**
Schwingungsmessung an Wohn- und Wirtschaftsgebäuden
in unmittelbarer Nähe zur Baumaßnahme nach DIN 4150 Teil 3
ausführen.

Auswertung und Anhaltswert für Schwinggeschwindigkeiten
nach DIN 4150 Teil 3 Tabelle 3.
Messsystem aus Aufzeichnungsgerät und Schwingungsmesser
nach DIN 45669 mit triaxialem Geschwindigkeitsaufnehmer,
per Kabel mit Aufzeichnungsgerät verbunden,
einrichten, betreiben und beseitigen.
Mindestens 3 Geräte parallel.

Dokumentation während der Rammarbeiten.

Aufnahme aller Richtungskomponenten (Z,X,Y) insbesondere
der horizontalen Schwingungsgeschwindigkeiten.

Warneinrichtung zur Erschütterungskontrolle bei einer
Schwellwertüberschreitung als Rundumleuchte,
einrichten, betreiben.

Erforderliche Meßtechnik aufbauen und nach Abschluss der
Überwachung abbauen.
Mind. 3 Geräte parallel.
Das Vorhalten der Technik wird gesondert vergütet.

Technologische Unterbrechungen sind einzukalkulieren.

Abstimmung mit Anwohnern bezüglich Betretung der Gebäude
(Objekte) und zur Durchführung der Messungen sind Sache des AN.

Darstellung und Auswertung der Ergebnisse
1-fach als Zwischenbericht und
nach Abschluss der Baumaßnahme 2-fach als Teil der
Baudokumentation dem AG übergeben.
Menge: 1,000 Psch

**1.2.7 Kontrollprüfung Korrosionsschutz**
Überprüfung der Oberflächenvorbereitung sowie
Durchführung von Messungen der Dicke des
Korrosionsschutzes durch einen DIN-geprüften Beschichtungsinspektor.

Vorgabe der Messstellen durch AG.
beschichtete Bauwerksbestandteile: Geländer, Spundwände, Abdeckholm etc.

Protokollierung/ Dokumentation der Messergebnisse.
Die Trockenschichtdicke wird je Bauteil mit mindestens 2 Messungen pro Quadratmeter durch ein zerstörungsfreies Verfahren überprüft.
Es gelten die Grenzwerte gemäß DIN 12944-7.

Auslieferung in 1- facher Ausfertigung in Papierform
und 1- fach im pdf- Format.
Menge: 1,000 Psch

*Hinweis*

**1.2.8 Wasserhaltungskonzept**
Erstellen eines Konzeptes für die zur Durchführung
der Bauarbeiten erforderlichen Wasserhaltungsmaßnahmen
für die gesamte Baumaßnahme,

Grundlagen Konzept: siehe Baubeschreibung

Abstimmung mit AG und Vorlage in schriftlicher Form bei der Unteren Wasserbehörde des Landkreises zwei Wochen vor Beginn der Arbeiten im Gewässer,
Wasserrechtliche Erlaubnis bei der Wasserbehörde beantragen/erreichen einschließlich Kosten

Die Leistung gilt als erbracht, wenn die Zustimmung
der Unteren Wasserbehörde schriftlich vorliegt
Menge: 1,000 Psch

**1.2.9 Baustelleneinrichtungs- und Logistikkonzept erstellen**
Baustelleneinrichtungs- und Logistikkonzept einschließlich der
Trassenführung der Transportwege entsprechend Baubeschreibung erstellen und 4 Wochen nach Beauftragung übergeben.

Angabe von An- und Abtransportwegen

Auflistung (techn. Daten) und Darstellung der Standorte
sämtlicher Hebe- , Bohr-,  Ramm- und Transportfahrzeuge, einschließlich deren Zu- und Abfahrtswegen,
einschliesslich der Aufstellung aller erforderlicher
Standsicherheitsnachweise und Ablaufpläne
gilt für 'alle Leistungsbereiche des LV'
Lieferung im Archiv-/Druckformat = PDF, Version A-1
Medium für Datenübergabe = 'CD
Lieferung auf Papier, weiß, Druckbild = farbig
zunächst als Leseexemplar und nach Einarbeitung der Korrekturforderungen des AG und Freigabe Anzahl 2fach
in Papierform und 1fach digital

Jede Datei ist sowohl im Originalformat als auch im PDF-Format zu übergeben.
einschl. Kosten für Genehmigungen, Gebühren, Erschwernisse, Koordinierungsleistungen und sonstige zusätzliche Kosten für An- und Abtransport von  Material und Geräten, sofern nicht von der jeweiligen Leistungsposition erfasst.

Das Transportkonzept ist auf einem Übersichtslageplan
dargestellt vorzulegen,
einschl. Abstimmung mit Flächeneigentümer
und sonstiger Beteiligter.

Einschließlich Ausweisung der Lagerflächen des AG
und zusätzlicher Lagerflächen (Sache des AN).

Das Konzept ist durch den AG bestätigen und freigeben zu lassen.
Ggf. erforderliche Änderungen nach Vorgabe des AG sind in die
Position einzukalkulieren.
Menge: 1,000 Psch

**1.2.10 Bauablaufplan/Finanzierungsplan**
Ein Bauablaufplan/Finanzierungsplan ist zu erstellen
Der Bauablaufplan/Finanzierungsplan ist nach Bauabschnitten
(Station) und Gewerken zu gliedern. Das Fortschreiben
ist einzukalkulieren.
Übergabe: 1-fach (einschl. bei Fortschreibung) analog und digital
Menge: 1,000 Psch

**1.2.11 Hochwasserschutzmaßnahmen und Hochwasserschutzmaßnahmeplan**
Hochwasserschutz und Maßnahmenplan erstellen und
bei Technolgieänderung und Änderung des Bauablaufes
neu anpassen.
Die Abstimmung muss mit dem Landesbetrieb für Hochwasserschutz und Wasserwirtschaft Sachen-Anhalt erfolgen.
Die Unterlagen sind 4 Wochen nach Zuschlagserteilung
dem AG zur Bestätigung vorzulegen und nach Bestätigung
1-fach zu übergeben.

Im Hochwasserschutzmaßnahmeplan sind folgenden Punkte
aufzunehmen und in die EP einzukalkulieren:

-Meldekette bei Hochwasserwarnung darstellen
 (Zuständigkeiten, Adressen, Tele. Nummer, Bereitschaftsdienst)
-Abrufen von Pegelständen und Prognosen (täglich)
-Maßnahmen alarmstufenbezogen darstellen
-Baumaßnahme vom Bauablauf so abarbeiten/gestalten,
 dass der vorhandenen Hochwasserschutz innerhalb von
 10 h (max. 20 h) wiederherstellt ist.
-Bearbeitung in Abschnitten siehe oben
-Markierung der Alarmstufen im Baufeld (Hilfspegel)

Muster siehe Anlage zur Baubeschreibung.
Menge: 1,000 Psch

**1.2.12 Schachterlaubnis Medienträger**
Einholung aller Leitungsauskünfte und Schachtscheine bzw. Schachterlaubnisscheine der Rechtsträger öffentlicher Ver- und Entsorgungsleitungen für die Gesamtmaßnahme (einschl. event. Grabeeinweisung). Mit dem Aufwand für die Einholung der Leitungsauskünfte und Schachtscheine sind ggf. entstehende Kostenbescheide der jeweiligen Rechtsträger abgegolten.
Eine gesonderte Vergütung von Kosten und Auslagen im Schachtscheinverfahren erfolgt nicht.
Menge: 1,000 Psch

**1.2.13 Vorankündigung erstellen**
Vorankündigung gemäß Baustellenverordnung erstellen und
spätestens 14 Tage vor Einrichten der Baustelle der
zuständigen Behörde übermitteln. Vorankündigung sichtbar und witterungsgeschützt auf der Baustelle aushängen. Bei erheblichen Änderungen während der Bauzeit
anpassen.
Menge: 1,000 Psch

**1.2.14 Wasserstandskontrolle**
Wasserstandskontrolle
Abrufen von Pegelständen am Pegel Torgau
und täglich 2 mal im Bautagebuch dokumentieren
Hilfspegel herstellen, vorhalten und rückbauen für die Bauzeit wird gesondert vergütet
Höhenbezug mit einfachen Vermessungsmitteln herstellen
Menge: 1,000 Psch

**1.2.15 Erstellung Entsorgungskonzept für die gesamte Baumaßnahme**
insbesondere für:
- zu entsorgende Bodenmaterialien
- sämtliche zu entsorgende Abbruchmaterialien

Die Grundlage des Entsorgungskonzeptes bilden:
- Vorerkundungen Altlasten Boden (vgl. Baugrundgutachten)
- geplante Bautechnologie AN
- beabsichtigter Entsorgungsweg

Das Entsorgungskonzept muss mindestens enthalten:
- Allgemeine Beschreibung des Entsorgungsweges zur
Sicherstellung einer ordnungsgemäßen Abfallentsorgung
- Zeitplanung, beginnend vom Aushub/Abbruch bis zur
Abnahme auf der Entsorgungsstätte bzw. der Stelle der
Weiterverwendung
- Nachweis der Annahmebereitschaft
- Beschreibung Transport einschl. Transportgeräte

Das Entsorgungskonzept einschl. aller Nachweise,
Beschreibungen und Darstellungen hat der AN 4 Wochen vor
Beginn des Aushubs bzw. Abbruchs dem AG und der unteren
Abfallbehörde des Landkreises zur Prüfung zu liefern.

Lieferung der Unterlagen in 3-facher Ausfertigung auf Papier
und 1-fach digital auf CD-ROM im dxf-Format, dwg-Format,
pdf-Format.

Alle notwendigen Abstimmungen mit der Abfallbehörde werden
nicht gesondert vergütet.

Weiterhin sind alle notwendigen Fortschreibungen,
Anpassungen und Überarbeitungen während der Dauer der
Bauarbeiten mit dem Einheitspreis abgegolten.
Menge: 1,000 Psch

*Hinweis: Vorbemerkung zur Entsorgung und Analytik*
Die Probenahme, bauphysikalische und chemische Analytik sowie die abfallrechtliche Einstufung der im Folgenden aufgeführten Spiegeleinträge haben zwingend gemäß den geltenden bundesrechtlichen Vorgaben der AVV und der EBV zu erfolgen. Ergänzend sind die spezifischen Vollzugshinweise des Ministeriums für Wissenschaft, Energie, Klimaschutz und Umwelt des Landes Sachsen-Anhalt (MWU) sowie die einschlägigen LAGA-Mitteilungen strikt zu beachten und einzuhalten. Ein entsprechender Nachweis über die Nicht-Gefährlichkeit (Deklarationsanalyse) ist dem Auftraggeber vor dem Abtransport der Materialien unaufgefordert vorzulegen.

**1.2.16 Deklarationsanalyse, Boden/Baggergut nach EBV**
Deklarationsanalyse nach Ersatzbaustoffverordnung;  Verordnung  über  Anforderungen  an  den  Einbau  von  mineralischen Ersatzbaustoffen in technischen Bauwerken. (07/2021), einschließlich Probennahme

Für die Verwertung / Entsorgung von Boden/Baggergut.
Menge: 6,000 St

**1.2.17 Deklarationsanalyse, Bauschutt/Schotter etc.**
Deklarationsanalytik Bauschutt nach Ersatzbaustoffverordnung;  Verordnung  über  Anforderungen  an  den  Einbau  von  mineralischen Ersatzbaustoffen in technischen Bauwerken. (07/2021), einschließlich Probennahme

Für die Verwertung / Entsorgung von Bauschutt.
Menge: 4,000 St

**1.2.18 eANV-Abwicklung über ZEDAL**
Pauschale für die komplette digitale Abwicklung des Abfallnachweisverfahrens über das ZEDAL-Portal, inkl. Erstellung, Übermittlung, qeS-Signaturunterstützung und rechtssicherer Registerablage pro Begleitschein.
Menge: 1,000 Psch

**1.2.19 Baudokumentation**
Bestandsdokumentation/Bestandsunterlagen
in einem Ordner gemäß ZTV W LB 202
erstellen und an den AG eine Woche vor Bauabnahme übergeben geordnet nach OZ, mit Inhaltsverzeichnis, tabellarischer Zusammenstellung über das gesamte eingebaute Material bzw. Materialentsorgung

Inhalt:
Mengenbilanzierung (Aushub/Abbruch, Lieferung, Einbau, Entsorgung) mit Angabe von Position und Lieferscheinen
Aufmaße im Original einschl. Aufmaßübersicht
Bautagebuch (Original)
Bauanzeigen
Schachtscheine
Protokoll Materialprüfungen/techn. Merkblätter
Materialfreigaben durch den AG
Qualitätsnachweise und Eignungsprüfung für alle verwendeten Materialien, Zusammenstellung
Eigenüberwachung mit Abschlußbericht (Erdbau)
Materiallieferscheine (alle im Original)
Verwertungs- und Entsorgungsnachweise (im Original)
Abnahmeprotokolle
Freistellungsbescheinigung der Grundstückseigentümer (genutzte Flächen)
Wichtiger Schriftverkehr mit allen Beteiligten
sonstiger Schriftverkehr, Auflagen anderer Rechtsträger
Bauleiter- und Fachunternehmererklärung (über projektgerechte Ausführung)

Übergabe der Unterlagen durch den AN 1-fach vor der Bauabnahme

Nach erfolgter Abnahme sind die vollständigen, von der BOL (AG) geprüften Unterlagen, wie vor, mit ggf. erforderlichen Anpassungen, 1-fach in Papier und
1-fach digital zu übergeben.
Menge: 1,000 Psch

**1.2.20 Baubestandsunterlagen und Bestandsvermessung für WSA**
Nach Fertigstellung der baulichen Anlage sind durch den Auftragnehmer vollständige Baubestandsunterlagen einschließlich Bestandsvermessung zu erstellen und dem Wasserstraßen- und Schifffahrtsamt (WSA) zu übergeben.
Die Unterlagen sind entsprechend dem „Merkblatt für die Einmessung von baulichen Anlagen und Leitungen an der Bundeswasserstraße Elbe von Elbe-km 0,0 bis Elbe-km 290,7“, Stand Mai 2025, siehe Anlage 3 zur Baubeschreibung, zu erstellen.

Der Leistungsumfang umfasst insbesondere:
- Bestandsvermessung und lage- und höhengerechte Einmessung sämtlicher durch die Baumaßnahme hergestellten bzw. veränderten baulichen Anlagen,
- vollständige Darstellung des durch die Maßnahme betroffenen Buhnenbereiches einschließlich der relevanten Anschlussbereiche,
- Darstellung der ausgeführten Konstruktionen, Materialien und Schichtaufbauten einschließlich Angabe der jeweiligen Schichtdicken,
- vollständige Bemaßung und eindeutige Kennzeichnung der Bestandssituation,
- Aufnahme der maßgebenden Höhen und Lagekoordinaten,
- Übergabe der Unterlagen im Höhensystem NHN, DHHN 2016, Höhenstatus 170,
- Peilung der Gewässersohle im Bereich zwischen den Buhnen zum Nachweis der vollständigen bzw. restlosen Entfernung der Rammebene,
- Erstellung der hierfür erforderlichen Peilpläne bzw. Bestandspläne,
- Einarbeitung der Messergebnisse in die Bestandsunterlagen,
- Prüfung der Unterlagen auf Vollständigkeit und Übereinstimmung mit der tatsächlich ausgeführten Anlage.

Die Baubestandsunterlagen sind dem WSA
in Papierform in 2-facher Ausfertigung sowie
digital als DXF-Dateien zu übergeben.

Die digitalen Unterlagen sind entsprechend den Vorgaben des vorgenannten Merkblattes zu strukturieren und zu übergeben.

Sämtliche Vermessungs-, Peil-, Planungs-, Bearbeitungs- und Dokumentationsleistungen einschließlich erforderlicher Nachmessungen und Korrekturen sind mit der Pauschale abgegolten.
Menge: 1,000 Psch

**1.2.21 Fotodokumentation liefern**
Fotodokumentation aus digitalen Lichtbildern vom Baugeschehen, insbesondere auch für die später nicht
mehr zugänglichen Bauteile, mit Datumsanzeige
herstellen.
Die Fotos sind entsprechend Bauteilen / Bauwerken/
Anlagen zu benennen und zuzuordnen
für alle Leistungen des LV
Auflösung = '10 Megapixel'

Lieferung digital in Dateiformat/Version = 'jpg/pdf'

Medium für Datenübergabe = 'CD und Papier'
Lieferung auf Papier, Anzahl 2fach
Menge: 1,000 St

**1.2.22 Werkplanung erstellen**
Erstellung einer Werkplanung einschl. aller Detail- und Werkstattzeichnungen sowie Berechnungen für alle Leistungen des LV sofern sie für die Erfüllung des Auftrages erforderlich sind
Dazu zählen u.a.:
- Planung und Bemessung von Baubehelfen;
- Statische Nachweise für Baubehelfe, entsprechend Baugrundgutachten
- Tragwerksplanung Winkelstütze einschließlich geprüfter Statik,  Schal- und Bewehrungspläne
- Verlegeplan Pflasterflächen, Betondeckwerk;
- Stahlbau für Stegwiderlager, Kopfabdeckung SPW-Pfähle für Landlager einschl. Anschlusslasche für Druckstab und Festmacheinrichtungen (Haltering)
- Werkplanung Geländer nach örtlichem Aufmaß am
  fertiggestellten Massivbau

Übergabe spätestens 14 Tage vor Bestellung bzw. Einbau des jeweiligen Materials an den AG zur Prüfung und Freigabe
Menge: 1,000 Psch

**1.2.23 Ausführungsunterlagen für technisch bedingte Bauzustände des AN und für sonstige Baubehelfe**
Ausführungsunterlagen wie Standsicherheitsnachweise und Ausführungszeichnungen nach der gültigen ZTV für die technologisch bedingten Bauzustände des AN (z.B. Kranstandorte, Arbeitsebenen, Rampen, Zuwegung, Stellplätze u.ä.) für die Baumaßnahme (alle LV-Abschnitte) anfertigen und liefern, sofern erforderlich.Belastungsplan aufstellen.

Die Prüfung der Unterlagen erfolgt durch einen anerkannten Prüfingenieur des Landes Sachsen-Anhalt. Die Prüfzeit beträgt ca. 4 Wochen. Kosten für die Prüfung trägt der AN.

Lieferung der Standsicherheitsnachweise jeweils in 5 - facher Ausfertigung in Papierform und 1 - fach digital im pdf - Format.

Lieferung der Ausführungszeichnungen in 5 - facher Ausfertigung in Papierform zur Freigabe und 1 - fach digital auf Datenträger jeweils im dxf, dwg und pdf -Format.
Die Fortschreibung des Lastenheftes wird nicht gesondert vergütet.
Menge: 1,000 Psch

**1.2.24 Anfertigung von erforderlichen Werkstattzeichnungen Ramm- und Baugrubenplänen**
Anfertigung von erforderlichen Rammplänen und Baugrubenpläne.
Grundlage bildet die vorliegende Ausführungsplanung.
Werkstattzeichnungen sind als Ergänzung bzw. Fortschreibung der Ausführungsplanung zu erstellen.
Werkstattzeichnungen eischl. Material- und Stücklisten.
Prüfkosten trägt der AN.
Lieferung der Werkstattzeichnungen in 3-facher Ausfertigung in Papierform und 1-fach digital auf Datenträger im dxf, dwg und pdf-Format.
Die Fortschreibung des Lastenheftes wird nicht gesondert vergütet.
Menge: 1,000 Psch

#### 1.3 VORBEUGENDE KAMPFMITTELERKUNDUNG SPUNDWAND

*Hinweis: Leistungsbeschreibung*
1. Kampfmitteltechnische Begleitung

Im Rahmen der kampfmitteltechnischen Begleitung ist die Trasse der Spundwand mittels Bohrlochsondierung zu überprüfen und freizumessen.

Die Leistung ist durch den AN, ggf. mit Hilfe eines Subunternehmers, der die Genehmigung nach §7 SprengG besitzt, anzubieten.
Folgende Arbeitsschritte sind durchzuführen:

- Anmeldung und Einrichtung der Räumstelle
- Bohrlochsondierung der Spundwandtrase
- Freigabe der bearbeiteten Flächen
- Dokumentation der Ergebnisse, und Abschlussbericht
- Räumen der Räumstelle

Als Mindestpersonaleinsatz ist ein Befähigungsscheininhaber, gem. §20 SprengG und ein Räumhelfer vorzusehen.
Alle zur Dokumentation der Leistungen notwendigen Bestandsvermessungen des AN müssen vor dem Beginn der Arbeiten durchgeführt werden.
Alle für die Arbeiten erforderlichen Genehmigungen sind durch den AN einzuholen.
Die Kampfmittelräumung erfolgt entsprechend den Regeln der Baufachlichen Richtlinie Kampfmittelräumung des Bundes und unter Einhaltung der im Land Sachsen-Anhalt geltenden technischen Regeln zur Kampfmittelräumung.
Vom AN dürfen Kampfmittel zur Identifizierung zunächst nur freigelegt werden. Durch Befähigungsscheininhaber nach §20 SprengG ist über den weiteren Umgang mit den gefundenen Kampfmitteln zu entscheiden. Wenn Zweifel an der Transportfähigkeit bestehen, ist die Entscheidung des KRD einzuholen, ggf. erfolgt eine Sprengung vor Ort durch die selbige. Es ist dem AN verboten, Munition oder Munitionsteile zu vernichten, zu delaborieren und zu entschärfen.
Alle gefundenen Kampfmittelteile sind dem KRD  zu übergeben.
Das Tageslager ist durch den AN im Bereich der BE einzurichten, vorzuhalten und zu sichern (einzäunen). Es dürfen nur diebstahlsichere Aufbewahrungsbehälter mit Bauartzulassung gem. BAM verwendet werden. Kampfmittel sind nach Kaliber und Herkunft getrennt und gegen Verrutschen gesichert, aufzubewahren. Für den Betrieb des Tageslagers ist eine Betriebsanweisung zu erstellen, in der u.a. die Aufbewahrungsmenge, die Zutrittsberechtigungen und andere sicherheitsrelevante Bestimmungen in Abstimmung mit dem AG festgelegt werden.
Vor dem Einsatz von Baggern sind die entsprechenden Flächen mit Kabelsuchgeräten abzusuchen und die entsprechenden Stellen vorzuschachten. Die Bagger sind gemäß DGUV-I 201-027 zu sichern.

Jeglicher allgemeiner und ziviler Schrott wird im Schrottcontainer gesammelt und nach der Prüfung und Freigabe durch die Fachbauleitung des AG vom AN entsorgt. Die Räumung erfolgt manuell bzw. unter Einsatz von Baggern entsprechend dem LV bis zur Freigabe nach Stand der Technik.
Die Arbeiten auf der Räumfläche sind innerhalb der vorgesehen Bauzeit von 1 Wochenauszuführen. Für die Ausführung der Leistung sind entsprechend ausreichende Anlagen der Baustelleneinrichtung zu kalkulieren und ausreichend Personal und Geräte einzusetzen.
Im Bereich der Spundwand erfolgt eine Bohrlochsondierung nach üblichem Muster (1,50 m Bohrlochabstand, 1,30 m Reihenabstand, 2 Reihen) nach BFR KMR A 9.3.12 durchgeführt. Bohren und Bohrlochausbau werden bis in eine Tiefe von 12,5 m u. GOK ausgeführt, großteils im Grundwasser. Die Datenaufnahme der Sondierung wird bis in eine Tiefe von 12,0 m u. GOK ausgeführt. Als Messgerät ist ein 3-Achs Fluxgate-Magnetometer zu verwenden.
Auswertung der Ergebnisse und Maßnahmenempfehlung zur Bergung. Der AG behält sich vor, weitere Untersuchungen durchzuführen bzw. anzuordnen.
Im Ergebnis ist die Geländeoberkante im Bereich der Spundwandtrasse als ebene Fläche gemäß den Erfordernissen des AN wiederherzustellen.

**1.3.1 zusätzliche Räumstelleinrichtung KMR herstellen und abbauen**
Räumstelleneinrichtung für Kampfmittelräumung herstellen und räumen, soweit diese nicht bereits in Titel 1.7 enthalten. Einschl. Beschaffen von geeigneten Flächen für die Räumstelleneinrichtung.

Freimachen des Geländes und Oberbodenarbeiten soweit erforderlich.

Herstellung und Rückbau von Zufahrtswegen zur Baustelle Liefern, aufbauen und abbauen von evtl. erf. Baubüros, Unterkünften, Werkstätten, Lager- und/oder Arbeitsplätze.

Geräte, Sondiergeräte, Werkzeuge und sonstige Betriebsmittel anfahren und betriebsfertig aufstellen.

Ver- und Entsorgungseinrichtungen, soweit erforderlich, herstellen. Herstellung des ursprünglichen Zustandes der in Anspruch genommenen Flächen.

Lagerplatz/Bereitstellung Kampfmittel, einschließlich Sortierplatz zur Separation von Kampfmitteln einrichten, sichern, räumen.
Es dürfen nur Aufbewahrungsbehälter mit Bauartzulassung gem. Bundesanstalt für Materialforschung (BAM) verwendet werden.

In dieser Position ist das An/Abmelden der Räumstellen bei KRD des Landes Sachsen-Anhalt und sonstigen zuständigen Behörden und Einrichtugen einzukalkulieren.
Menge: 1,000 Psch

**1.3.2 zusätzliche Baustelleneinrichtung KMR vorhalten**
Vorhalten der Räumstelleneinrichtung für die Dauer der Sondier- und Räumarbeiten.

Einschl. Mieten, Pacht, Gebühren und der Gleichen gehören zum Leistungsumfang.

Stillstandzeiten werden nur vergütet, wenn die Ursachen vom AG zu vertreten sind.

Die Dauer des Vorhaltens wird nach vollständigen Wochen abgerechnet. Teilzeiten werden nach Kalendertagen zu 1/5 des Einheitspreises abgerechnet.
Menge: 1,000 Wo

**1.3.3 Sortieren, Verpacken und Lagern von Kampfmitteln und Kampfmittelteilen**
Sortieren der Munition nach Kaliber und Herkunft auf einem vom Baucamp gesondert abgegrenzten Bereich/Sortierplatz der Räumstelle unter Aufsicht eines fachkundigen Befähigungsscheininhabers §20 SprengG über die ges. Bauzeit.
Bereitstellen und Vorhalten von ausreichendem und nach geltenden Vorschriften geeigneten Verpackungsmaterial zum Verpacken von abgabepflichtigen Kampfmitteln und -teilen über die gesamte Bauzeit sowie Verpacken nach geltenden Vorschriften über die gesamte Bauzeit und geeignete Bereitstellung zum Abtransport. Lagerung von Kampfmitteln und -teilen im Tageslager bis zum Abtransport gemäß den Forderungen KRD Sachsen-Anhalt
Menge: 1,000 Psch

**1.3.4 Bohrlochsondierung; Bohren und Ausbau; Tiefe bis 12,50 m u. GOK; tw. im GW**
Betriebsfertiges Einrichten am ersten Ansatzpunkt; Umsetzen von Bohrung zu Bohrung entlang dem eingemessenen Muster auf der Fläche laut Leistungsbeschreibung. Herstellung von Sondierbohrungen mittels Schneckenbohrung bzw. Hohlbohrschnecke (Durchmesser der Bohrung den Erfordernissen angepaßt), Verbaueinsatz von Messrohren mit Kunststoffkappe, Vorhalten zur Messung, Ziehen der Messrohre nach Abschluss der Bohrlochsondierung, verfüllen der Bohrlöcher mit örtl. Material

Bohrung und Messung großteils im GW.
Spundwandachse:
Länge 130 m
Anzahl Bohrungen: 175 Stk.
Bohrtiefe max. 12,50 m u. GOK
Bohrlochabstand: 1,50 m
Reihenabstand: 1,30 m
Reihenanzahl: 2 versetzte Reihen um die Mittelachse Verbau/Spundwand
Menge: 2187,500 m

**1.3.5 Bohrlochsondierung; computergestützte BLS; Tiefe bis 12,0 m u. GOK; tw. im GW**
Ausführung, Durchführung der Bohrlochsondierung mittels 3-Achs-Magnetometermessungen gem. BFR KMR A-9.3.12 im temporären Bohrlochausbau bis max. 12,0 m (50 cm Differenz zur Vorposition durch zirka Länge des Sondenstabs). Position inkl. Auswertung und Interpretation der Messergebnisse durch hierfür fachkundiges Personal zu kalkulieren. Die Dokumentation ist gem. BFR KMR A-9.3.12 zu erstellen und bei der Kalkulation in diese Position mit einzukalkulieren.
Menge: 2100,000 m

**1.3.6 Bestandspläne Raumfläche, Einmessen der Spundwandachse**
Erstellen von Bestandsplänen der Raumfläche für die Kampfmittelräumung, Übergabeformat analog (Papierform) und digital, Format DWG, aufbereitet gemäß Baufachlichen Richtlinien Kampfmittelräumung (BFR KMR).
In dieser Position ist auch das Festlegen des Bohrrasters und die Übertragung/Einmessung in das Gelände zu kalkulieren.
Menge: 1,000 Psch

**1.3.7 Abschlussbericht KMR**
Dokumentation der Kampfmittelsondierung/-räumung als Abschlussbericht mit Freigabe, Übergabeformat analog (Papierform) und digital, (pdf) gemäß Baufachlichen Richtlinien Kampfmittelräumung (BFR KMR) sowie der im Land Sachsen-Anhalt gültigen Richtlinien.
Menge: 1,000 St

#### 1.4 KONTROLLPRUEFUNGEN NACH ABRUF

**1.4.1 Proctorversuch**
Proctorversuch nach DIN 18 127 für Kontrollprüfung
nach Angabe des AG durchführen einschließlich
Bereitstellung aller erforderlichen Geräte und
Hilfsmittel,
mit Auswertung, Darstellung der Messergebnisse und
Dokumentation, sowie Übergabe des Prüfbericht 3-fach an
den AG in Papierform und
digitalisiert 1-fach auf CD.
In die Position sind alle Aufwendungen für An- und
Abtransport, sowie mehrmaligen Umsetzen zwischen
Ansatzpunkten einzurechnen.
Menge: 10,000 St

**1.4.2 Plattendruckversuch LFP**
Plattendruckversuch nach DIN 18 134 für Kontrollprüfung
nach Angabe des AG durchführen Leichte Fallplatte
einschließlich Bereitstellung sämtlicher Geräte und
Hilfsmittel,
mit Auswertung und Darstellung der Messergebnisse, sowie
Übergabe des Prüfbericht 3-fach an den AG in Papierform
und digitalisiert 1-fach auf CD.
In die Position sind alle Aufwendungen für An- und
Abtransport, sowie mehrmaligen Umsetzen zwischen
Ansatzpunkten einzurechnen.
Menge: 10,000 St

**1.4.3 Plattendruckversuch**
Plattendruckversuch nach DIN 18 134 für Kontrollprüfung
nach Angabe des AG durchführen einschließlich
Bereitstellung sämtlicher Geräte, Kontergewicht und
Hilfsmittel, mit Auswertung und Darstellung der Messergebnisse, sowie Übergabe des Prüfbericht 3-fach an den AG in Papierform
und digitalisiert 1-fach auf CD.
In die Position sind alle Aufwendungen für An- und
Abtransport, sowie mehrmaligen Umsetzen zwischen
Ansatzpunkten einzurechnen.
Menge: 6,000 St

**1.4.4 Rammsondierung DPL Bauwerkshinterfüllung**
Rammsondierungen DPL nach DIN 4094 und DIN 4096 für
Kontrollprüfung des Verdichtungsgrades
der Bauwerksauffüllung nach ZTVE-StB nach Angabe
des AG durchführen, einschl. Bereitstellung aller
erforderlichen Geräte, Hilfsmittel sowie mit
Auswertung, Darstellung der Messergebnisse und
Dokumentation, sowie Übergabe des Prüfbericht 3-fach an
den AG in Papierform und
digitalisiert 1-fach auf CD.
In die Position sind alle Aufwendungen für An- und
Abtransport, sowie mehrmaligen Umsetzen zwischen
Ansatzpunkten einzurechnen.
Sondiertiefe bis 5,0 m.
Menge: 4,000 St

**1.4.5 Probegefäße für Kontr.prfg. lief.10-l-Blecheimer Probenahme des AG**
Probegefäße zur Aufnahme von Baustoffproben, für
Kontrollprüfungen und für Rückstellproben des AG
liefern.
Probegefäße = saubere 10-l-Blecheimer mit dicht
schließenden Deckeln.
Probenahme nach Vorschrift in Anwesenheit des AG
durchführen
Probeeimer mit allen Angaben aus Entnahmeprotokoll
beschriften.
Menge: 4,000 St

**1.4.6 Probegefäß liefern Unlack.5 l Blecheimer*Mithilfe Kontrollprüfung.**
Probegefäß zur Aufnahme von Baustoffproben, für
Kontrollprüfungen und für Rückstellproben des AG
liefern.
Probegefäß = saubere unlackierte 5-l-Blecheimer mit
dicht schließendem Eindruckdeckel.
Probegfäß für Bindemittelprobe aus der Asphaltbinder-
und Asphaltdeckschicht.
Mithilfe bei der Probennahme an der Asphaltmischanlage
nach Angaben des AG.
Menge: 4,000 St

#### 1.5 VERKEHRSSICHERUNG

**1.5.1 VAO einholen (§45 StVO / RSA 95)**
Verkehrsrechtliche Anordnung einholen (§45 StVO / RSA
95), einschl. Gebühren
Für die gesamte Dauer der Bauzeit.
Der Antrag auf Anordnung verkehrsregelnder Maßnahmen
ist mind. 2 Wochen vor Beginn der Bauarbeiten beim
zuständigen Landkreis zur Genehmigung vorzulegen.
Grundlage der Antragstellung des AN sind die vom AN zu
erstellenden Beschilderungspläne.
Diese Pläne sind mit der jeweils anordnenden Behörde
abzustimmen und von dieser genehmigen zu lassen.
Der Antragsteller muss den Anträgen einen konkreten
Bauablaufplan für alle Bauphasen als Anlage beifügen,
um eine terminlich koordinierte VAO zu ermöglichen.

Einzurechnen sind:
- Erstellung farbiger Verkehrszeichenpläne und
Anpassung selbiger im Zuge der Anhörung.
- alle anfallenden Gebühren der Verkehrsrechtlichen
  Anordnungen
- Teilnahme an Ortsterminen/ Beratung/ Abnahmen
Menge: 1,000 Psch

**1.5.2 Verkehrssicherung läng. Dauer durchführen**
Verkehrssicherung an Arbeitsstellen von längerer Dauer aufstellen, beseitigen, vorhalten, warten und betreiben. Vorübergehende Sicherungsmaßnahmen durchführen. Vorübergehende Markierung, transportable Lichtsignalanlage, bauliches Leitelement und transportable Schutzeinrichtung werden nicht gesondert vergütet. 70 v.H. der Pauschale werden nach betriebsfertigem Aufstellen, der Rest nach Beseitigen vergütet.

Verkehrssicherung an Arbeitsstelle.
Nach RSA, Regelplan 'Sicherung von Baustellenzu- und ausfahrten'

Einschließlich der Vorhaltungen der erforderlichen Schilder-, Markierungs-, Absperr-, Warn- und Beleuchtungseinrichtungen nach ZTV-SA 97.
Menge: 26,000 Wo

#### 1.6 VORARBEITEN

**1.6.1 Baugelände abräumen Wurzelstöcke*Astwerk Steine/Mauer/Zaun*Ges.Räumg.Verw.**
StL-Nr. 1210600501110004
Baugelände abräumen. Baugelände nach Unterlagen des AG.
Auf dem Baugelände vorhanden.
Wurzelstöcke anderweitig gefällter Bäume bis zu 0,1 m
Durchmesser an der Schnittstelle.
Astwerk gefällter Bäume, Holzreste.
Steine, Betonreste, Mauerreste und abgängige Zäune.
Gesamtes Räumgut der Verwertung nach Wahl des AN zuführen. Verwertung nach Unterlagen des AG nachweisen.
Menge: 1,000 Psch

**1.6.2 Bewachsene Fläche vor dem Abtragen mähen**
Bewachsene Fläche vor dem Abtragen mähen, Schnittgut
aufnehmen und für Abtransport auf Haufwerk setzen,
Bewuchs Wiese und Ackersaaten, Wuchshöhe bis 50 cm,
Bodengruppe 2 DIN 18915,
Altdeich bis 1:2 geneigt und Grünflächen/Ackerflächen
Mähgut entsorgen nach Wahl des AN.
Menge: 1000,000 m2

**1.6.3 Vegetationsdecke aufreißen**
StL-Nr. 07106110
Vegetationsdecke vor Oberbodenabtrag mit Bodenfräse o-
der Scheibenegge min. 15 cm tief aufreißen und so zerkleinern, dass keine Stücke über 0,05 m2 verbleiben.
Menge: 500,000 m2

**1.6.4 Lichtraumprofilschn. v. Einzelästen**
Lichtraumprofilschnitt lokal an Einzelästen auf Weisung
AG durchführen.
Äste erforderlichenfalls auf Astring absägen oder auf
Zugast einkürzen.
Abgerechnet wird der Einzelschnitt.
Höhe des lichten Raumes = bis 6,00 m über Fahrbahn.
Schnittflächen über 3 bis 10 cm Durchmesser vollflächig
mit Wundbehandlungsstoff versehen. Bei Schnittflächen
über 10 cm Durchmesser Wundbehandlungsstoff nur auf den
Wundrand und das angrenzende Splintholz (ca. 2 cm) auftragen.
Schnittgut Verwertung nach Wahl des AN.
Menge: 25,000 St

**1.6.5 Hecken und Buschwerk roden*Verfüll/Boden AN Wst.Verw.AN*S.Abr. Verw. AN**
StL-Nr. 12106010925500
Hecken und Buschwerk jeder Art mit Wurzelwerk roden.
Abgerechnet wird die Fläche in 1 m Höhe über dem Erdboden, bei niedrigeren Hecken die größte Ausdehnung.
Mittlere Höhe 'über 2 m einschließlich Einzelgehölze bis 9 cm Stammdurchmesser'
Wurzellöcher mit geeignetem Boden verfüllen. Boden liefern.
Wurzelstöcke der Verwertung nach Wahl des AN zuführen.
Schlagabraum der Verwertung nach Wahl des AN zuführen.
Menge: 500,000 m2

**1.6.6 Schutz für Baumstamm herstellen Polst.flex.Drai. Brett 24 mm Höhe mind. 2,50m Schutz Verwert.AN**
StL-Nr. 18107004911201
Schutz für Baumstamm durch Mantel mit Polsterung herstellen und während der Bauzeit vor- und unterhalten.
Der Mantel darf den Baumstamm und die Wurzelanläufe
nicht berühren.
Stammumfang 'bis 400 cm'
Polsterung des Stammes mit flexiblen Kunststoff-
Drainrohren.
Mantel aus Brettern, 24 mm dick, lückenlos befestigen.
Mantelhöhe mindestens 2,50 m.
Schutz nach Beendigung der Bauarbeiten abbauen und der
Verwertung nach Wahl des AN zuführen.
Menge: 10,000 St

*Hinweis*

**1.6.7 Wurzelst.roden**
Wurzelstock roden,
Stubben beseitigen
Wurzeln im Stubbenbereich vollständig bergen
Wurzeln bis 2 cm Durchmesser verfolgen/ausbauen
Durchmesser der Schnittfläche in cm bis 50 cm
Alle Stubbenlöcher sind bei lagenweiser Verdichtung wasserseitig mit bindigem Erdstoff und luftseitig mit Stützkörpermaterial zu verfüllen.
Menge: 40,000 St

#### 1.7 BAUSTRASSE UND LAGERFLAECHEN

**1.7.1 Baustraße herstellen - befestigte Flächen**
Baustraße für nichtöffentlichen Verkehr herstellen und
über die Bauzeit vorhalten und unterhalten.
nach Abschluss der Baumaßnahme beseitigen.

aus Schichten ohne Bindemittel,
Mindestbreite 3,5 m (Fahrbahnoberfläche)
Dicke 30 cm
Geotextil GRK 5 min. 300 g/m²
und Geogitter
Mineralgemisch Naturstein 0/45  für FSS

Entsorgung oder Verwertung der anfallenden Stoffe sind Sache des AN

nach Bauabschluss Gelände in den ursprünglichen Zustand
versetzen
Menge: 200,000 m2

**1.7.2 Zufahrtsrampen herstellen**
Temporäre Zufahrtsrampen in die Baugrube bis ca. 4,00 m Tiefe herstellen,
über die Dauer der Arbeiten vorhalten und nach Abschluss der Maßnahme zurückbauen.
Oberflächenbefestigung:
wie in Vorposition (Pos. 1.7.1) beschrieben Mineralgemisch 0/32
Abmessungen der Rampe:
Breite: 4m
Länge: 40m
geböscht herstellen

Längsgefälle: 1:10

inkl.
erforderlicher Erdarbeiten und Auskofferung,
Herstellen und Verdichten des Planums,
Einbau und Unterhaltung der Tragschichten analog Baustraße,
und erforderlicher Geotextilien,

Bodenmaterial auf den Lagerplatz des AG transportieren und zwischenlagern, Transportentfernung bis 3 km
Wiedereinbau des zwischengelagerten Materials nach Abschluss der Arbeiten,
Wiederherstellung des ursprünglichen Zustandes,
aller Nebenleistungen.
Menge: 40,000 m

**1.7.3 mobile Baustraßenplatten - unbefestigte Flächen**
mobile Baustraßenplatten
Mindestbreite 3,5m
auf Baugrund herstellen, vorhalten, beseitigen
Vliesunterlage als Trennschicht herstellen.

geotextiler Vliesstoff mind. 500 g/m².
mobile Baustraße nach Wahl des AN
nach Bauabschluss Gelände in den ursprünglichen Zustand
versetzen
Menge: 100,000 m

**1.7.4 BE- und Lagerflächen herstellen**
BE- und Lagerfläche, ungebunden,
herstellen sowie instandhalten und unterhalten
in der Bauzeit und beseitigen nach Bauabschluß.
für nichtöffentlichen Schwerlastverkehr
mit Mineralgemisch 0/45 gebrochen liefern und einbauen

Mindestschichtdicke 30 cm
auf Geotextil entsprechend "Merkblatt für die Anwendung
von Geotextilien und Geogittern im Erdbau des
Straßenbaues" liefern und verlegen.
Eignungsprüfungszeugnis vorlegen.
Material = Vliesstoff der Klasse 5
(Geotextilrobustheitsklasse 5).

Flächenmaße nach DIN EN 965 min. 500 g/m²
nach Bauabschluß Gelände in den ursprünglichen Zustand
versetzen
Materialien (Schotter/Vliesstoff) rückbauen

Entsorgung oder Verwertung der anfallenden Stoffe sind Sache des AN

Sind die genannten Lager- und BE-Flächen nicht ausreichend, hat sich der AN
weitere Flächen in Eigenregie zu besorgen. Der AN ist außerdem verpflichtet,
nach Bauende von den Eigentümern der zeitlich in Anspruch genommenen Flurstücke eine Freistellungserklärung einzuholen und dem AG spätestens zur Ab-
nahme der Bauleistung zu übergeben. Die Abstimmungen mit den Eigentümern
sind seitens des AN selbständig zu führen. Vorbenannter Aufwand wird nicht
gesondert vergütet.
Menge: 1200,000 m2

**1.7.5 Bauzaun aufstellen und entfernen Zaunhöhe 2,0 m * Stahlgitter-FT**
Bauzaun nach Unterlagen des AG einschl. der erforderlichen Tore und Pfosten standsicher aufstellen, während
der Bauzeit vorhalten und unterhalten sowie nach Beendigung der Bauzeit entfernen. 70 v.H. des Preises werden nach Aufstellen, der Rest nach Entfernen des Bauzaunes vergütet.
Es sind 2 Tore vorzusehen.
Zaunhöhe = 2,00 m.
Zaun aus Stahlgitter-Fertigteilen.
Menge: 200,000 m

**1.7.6 Bauzaun umsetzen Zaunhöhe 2,0 m * StahlgitterFT**
Bauzaun innerhalb der Baustelle umsetzen. Nicht wiederverwertbare Teile ersetzen.
Zaunhöhe = 2,00 m.
Zaun aus Stahlgitter-Fertigteilen.
Menge: 100,000 m

#### 1.8 BAUBEHELFE

**1.8.1 Rammebene herstellen, vorh., rückbauen**
Rammebenen nach Erfordernis und gewählter Technologie/Gerätetechnik des AN herstellen, für die Dauer der Arbeiten vorhalten und nach Abschluss der Spundwandarbeiten wieder rückbauen.

einschl. Erdarbeiten und Straßenbauarbeiten
als temp. Baubehelf
einsch. Bestimmungen der UVV
Menge: 1,000 Psch

*Hinweis: Bauzeitliche Sicherung RW-Auslauf in Elbe im Bereich der Rammebene*

**1.8.2 bauzeitliche Sicherung RW-Auslauf DN 400 - Lastverteilungsplatten**
Lastverteilungsplatten / Baggermatratze auf Rammebene, Verkehrslast 16,7 kN/m2, für nichtöffentlichen Verkehr
Abdeckung mit Stahl (Dicke >=20 mm), herstellen, vorhalten und räumen.
Menge: 20,000 m2

**1.8.3 bauzeitliche Verlängerung vorhandene RW-Leitung DN400**
bauzeitliche Verlängerung des vorh. RW-Ausleitung in die Elbe mittels Rohrleitung DN400 zur Entwässerung, Material nach Wahl des AN, einschließlich erforderlicher Überschüttung und Sicherung mittels Lastverteilungsplatten
Menge: 10,000 m

*Hinweis: Wasserhaltung für Fußsicherung Stahlbetonwiderlager*

**1.8.4 Offene Wasserh.anl. Arbeitsraum um baugrube. nach Wahl des AN herst .**
Offene Wasserhaltung zum Freihalten der Gründungsebene Fußsicherung Stahlbetonwiderlager von Bodenwasser nach geologischen und hydraulischen
Erfordernissen entsprechend den Angaben in der
Baubeschreibung/Baugrundgutachten sowie zum schadlosen
Ableiten des geförderten Wassers durchführen.

Anlage betriebsbereit aufbauen, vorhalten, Umsetzen innerhalb der
Baugruben und abbauen.
Erforderliche Erdarbeiten,
Umbauen bzw. Umsetzen der Anlage entsprechend der vom AN gewählten
Haltungslängen werden nicht gesondert berechnet.

Wasserfassung, Wasserführung innerhalb und außerhalb
der Baugrube nach Wahl des AN.

Baugrube :  Schichten-, Sicker- und Oberflächenwasser
  aus Arbeitsebene

Anlage für offene Wasserhaltung.
Einschließlich Reserveanlage für Betrieb ohne schädliche Unterbrechung.

Gesamtförderdurchfluß  pro Pumpe bis zu 50 m3/h.

geodaetische Foerderhoehe ab Baugrubensohle bis 3,00 m.
Ableitungssystem (Rohr, Schlauch etc.) nach Wahl des AN zum Vorfluter herstellen (sofern nicht gesondert vergütet).
Entfernung zum Vorfluter max. 50 m,
Menge: 2,000 St

**1.8.5 Offene Wasserhaltungsanlage betreiben**
Wasserhaltungsanlage einschließlich Pumpen und Zubehör
sowie Anlagen zur Ableitung zur Vorflut betreiben.
Abgerechnet wird je Pumpe nach Kalendertagen.

Baugrube:  Sickerwasser/Oberflächenwasser aus
  Böschungen Rammebene / Arbeitsraum Baugrube

Pumpenanlage nach Wahl des AN.

Der Betrieb ist falls erforderlich auch außerhalb der Arbeitszeit, vor allem an
Sonn- und Feiertagen zu gewährleisten und durchgängig durch geeignetes
Personal zu überwachen.

Die Aufwendungen hierfür sind ebenso in den EH-Preis einzurechnen, wie eine regelmäßige Kontrolle des Förderbetriebes. Die Förderstunden sind täglich der
örtlichen BÜ gegenüber schriftlich zu dokumentieren.
Menge: 120,000 d

**1.8.6 Pumpensumpf herstellen und beseitigen**
Pumpensumpf herstellen und beseitigen
Ausführung nach Wahl des AN,
wahlweise in gelochten oder geschlitzten Filterrohr
weitere Pumpensümpfe nach vorheriger Absprache mit der Bauleitung,
abgerechnet wird die tatsächliche Anzahl der
benötigten Pumpensümpfe,
Aushub auf Lagerfläche AG zwischenlagern Transportentfernung bis 3 km
nach Beendigung der Maßnahme gelagerten Aushub auf Zwischenlager wieder aufnehmen und  wieder verfüllen.
Volumen des Aushub abhängig von gewählter Technologie AN
Menge: 2,000 St

**1.8.7 Abflussleitung zum Vorfluter**
Abflussleitung
ein- und ausbauen, vorhalten und umsetzen nach
nach Wahl des AN,
einschliesslich aller Armaturen, Form- und Passstücke.
Einbau mit Anschluss an Wasserförderanlagen in
Pumpensümpfen.

Rohrleitungen nach Wahl des AN
Menge: 50,000 m

**1.8.8 Dokumentation Wasserhaltung**
Über die Bauzeit sind die Wasserhaltungsmaßnahmen
prüffähig  zu dokumentieren.

Mindestumfang:

- Pumpenlaufzeiten
- Fördermengen
- Registrierung von Ausfällen und besonderen
Ereignissen

Die Daten sind in einer xls-Datei zu erfassen und im
Bedarfsfall wöchentlich der BÜ des AG zu übergeben.
Menge: 1,000 St

#### 1.9 STUNDENLOHNARBEITEN

*Hinweis:  Hinweis Stundenverrechnungssätze*
Die angebotenen Stundenverrechnungssätze gelten für zusätzliche, auf Nachweis abzurechnende Leistungen, die vom AG angewiesen wurden. Sie gelten für diese Maßnahme unabhängig von der Bauzeit und von den anfallenden Stunden. Die 10%-Regelung der VOB/B hat in diesem Fall keine Gültigkeit. Der AN hat keinen Anspruch auf Erfüllung der Leistungen. Die Positionen werden trotzdem mitgewertet.

**1.9.1 Verrechnungssatz für Arbeitskraft Facharbeiter**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Facharbeiter.
Menge: 10,000 h

**1.9.2 Verrechnungssatz für Arbeitskraft SpezialBFA (III)**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Spezialbaufacharbeiter (Berufsgruppe III).
Menge: 10,000 h

**1.9.3 Verrechnungssatz für Baumaschinenführer**
Stundenlohnarbeiten durch Arbeitskräfte auf Anordnung
des AG ausführen.
Der Verrechnungssatz für die jeweilige Arbeitskraft
umfasst sämtliche Aufwendungen, insbesondere den tatsächlichen Lohn einschl. vermögenswirksamer Leistungen mit den Zuschlägen für Gemeinkosten (Sozialkassenbeiträge, Winterbauumlage und dgl.) sowie Lohn-
und Gehaltsnebenkosten und Zuschläge für Überstunden.
Zuschläge für Nacht-, Sonntags- und Feiertagsarbeit werden nach tariflichen Festlegungen gesondert
vergütet.
Baumaschinenführer.
Menge: 10,000 h

**1.9.4 Verrechnungssatz für Baugerät Mobilbagger**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Mobilbagger.
Menge: 10,000 h

**1.9.5 Verrechnungssatz für Baugerät Radlader**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Radlader.
Menge: 10,000 h

**1.9.6 Verrechnungssatz für LKW Allr.LKW-Kipper nach BAV**
Stundenlohnarbeiten durch Lastkraftwagen auf An-
ordnung des AG ausfuehren.
Der Verrechnungssatz fuer den jeweiligen LKW umfasst saemtliche Aufwendungen fuer den Einsatz,
insbesondere Geraetevorhalte- und Betriebsstoffkosten sowie saemtliche Zuschlaege einschliesslich der Kosten fuer den Fahrer.
Der Verrechnungssatz gilt fuer das zum Zeitpunkt
des Abrufes einsatzbereit auf der Baustelle befindliche Fahrzeug.
Verguetet werden die angefangenen Stunden zwischen
Einsatzbeginn und -ende, jedoch ohne Reparatur-
und Wartungszeiten.
LKW-Kipper mit Allradantrieb.
Menge: 10,000 h

### 2 UFERSICHERUNG

#### 2.1 ERARBEITEN

**2.1.1 Boden Baugrube lösen fördern lagern wiedereinbauen**
Boden für Baugrube, profilgerecht lösen, fördern, lagern,
mit geböschten Wänden und mit Verbau, Verbau wird nicht gesondert vergütet, mit Behinderung durch

Aushubtiefe bis 1,5 m
Boden: Füllboden (Bodensanierung) Körnung 0/32, Bodengruppe SI, SW, GI, GW

Mengenermittlung nach Aufmaß an der Entnahmestelle.
Menge: 120,000 m3

**2.1.2 Boden Baugrube lösen lagern B 10-15m L 90-100m T bis 5m A**
Boden für Baugrube, ab Geländeoberfläche,
profilgerecht lösen, seitlich lagern, Abfall ist nicht gefährlich, Aushub schadstoffbelastet gemäß Gutachten, Werte gemäß Ersatzbaustoffverordnung 2023 sind eingehalten, Charakterisierung Bodenmaterial Klasse BM-F3 nach EBV 2023, Anlage 1, Tabelle 3,
Gesamtbreite über 10 bis 15 m,
Gesamtlänge über 90 bis 100 m,
Aushubtiefe bis 5 m,
Homogenbereich 1, mit einer Bodengruppe A DIN 18196 (Auffüllung aus Fremdstoffen), Tiefe oberer Horizont des Homogenbereiches von 0 m, Tiefe unterer Horizont des Homogenbereiches bis 3 m,
geschätzter Anteil des Homogenbereiches an der Gesamtaushubmenge '60' %,
Baumaßnahme der Geotechnischen Kategorie 2 DIN 4020, Kornverteilungsbereich DIN EN ISO 17892-4:

- Massenanteile Ton unterer Wert '0' %,

- Massenanteile Ton oberer Wert '10' %,

- Massenanteile Schluff unterer Wert '0' %,

- Massenanteile Schluff oberer Wert '30' %,

- Massenanteile Sand unterer Wert '30' %,

- Massenanteile Sand oberer Wert '80' %,

- Massenanteile Kies unterer Wert '0' %,

- Massenanteile Kies oberer Wert '40' %,

- Massenanteil Steine DIN EN ISO 14688-1 (Co) unterer Wert '0' %,

- Massenanteil Steine DIN EN ISO 14688-1 (Co) oberer Wert '50' %,

- Massenanteil Blöcke DIN EN ISO 14688-1 (Bo) unterer Wert '0' %,

- Massenanteil Blöcke DIN EN ISO 14688-1 (Bo) oberer Wert '30' %,

- Massenanteil große Blöcke DIN EN ISO 14688-1 (LBo) unterer Wert '0' %,

- Massenanteil große Blöcke DIN EN ISO 14688-1 (LBo) oberer Wert '20' %,
- Feuchtdichte Boden DIN EN ISO 17892-2 oder DIN 18125-2 über 1800 bis 2000 kg/m3,
- Wassergehalt über 10 bis 20 %,
- Organischer Masseanteil DIN 18128 größer 10 %, Mengenermittlung nach Aufmaß an der Entnahmestelle.
Menge: 2100,000 m3

**2.1.3 Boden Baugrube lösen lagern B 10-15m L 90-100m T bis 5m SU* ST* TL OU OT**
STLB-Bau 2025-10 002
Boden für Baugrube, ab Geländeoberfläche,
profilgerecht lösen, seitlich lagern, Abfall ist nicht gefährlich, Aushub schadstoffbelastet gemäß Gutachten, Werte gemäß Ersatzbaustoffverordnung 2023 sind eingehalten, Charakterisierung Bodenmaterial Klasse BM-F3 nach EBV 2023, Anlage 1, Tabelle 3,
Gesamtbreite über 10 bis 15 m,
Gesamtlänge über 90 bis 100 m,
Aushubtiefe bis 5 m,
Homogenbereich 2, mit 5 Bodengruppen, Bodengruppe 1 SU* DIN 18196 (Sand-Schluff-Gemisch), Bodengruppe 2 ST* DIN 18196 (Sand-Ton-Gemisch), Bodengruppe 3 TL DIN 18196 (leicht plastischer Ton), Bodengruppe 4 OU DIN 18196 (Schluff mit organischen Beimengungen oder organogener Schluff), Bodengruppe 5 OT DIN 18196 (Ton mit organischen Beimengungen oder organogener Ton), Tiefe oberer Horizont des Homogenbereiches von 3 m, Tiefe unterer Horizont des Homogenbereiches bis 5 m,
geschätzter Anteil des Homogenbereiches an der Gesamtaushubmenge '40' %,

Baumaßnahme der Geotechnischen Kategorie 2 DIN 4020, Kornverteilungsbereich DIN EN ISO 17892-4:
- Massenanteile Ton unterer Wert '0' %,

- Massenanteile Ton oberer Wert '30' %,

- Massenanteile Schluff unterer Wert '0' %,

- Massenanteile Schluff oberer Wert '70' %,

- Massenanteile Sand unterer Wert '5' %,

- Massenanteile Sand oberer Wert '40' %,

- Massenanteile Kies unterer Wert '0' %,

- Massenanteile Kies oberer Wert '15' %,

- Massenanteil Steine DIN EN ISO 14688-1 (Co) oberer Wert '10' %,

- Massenanteil Blöcke DIN EN ISO 14688-1 (Bo) oberer Wert '5' %,

- Massenanteil große Blöcke DIN EN ISO 14688-1 (LBo) oberer Wert '5' %,
- Feuchtdichte Boden DIN EN ISO 17892-2 oder DIN 18125-2 über 1800 bis 2000 kg/m3,
- Wassergehalt über 20 bis 40 %,
- Organischer Masseanteil DIN 18128 größer 10 %, Mengenermittlung nach Aufmaß an der Entnahmestelle.
Menge: 1480,000 m3

**2.1.4 Boden liefern**
Geeigneten Baustoff liefern
Baustoff:
- Füllboden, wasserdurchlässig und verdichtungsfähig gem. ZTV-E StB / ZtV-Wegebau, Tab. 10,
Körnung 0 - 32 mm,
Bodengruppen SI, SW, GI, GW gem. DIN 18196, intermittierend bis weitgestuft, frostsicher,
gut verdichtbar
Materialwerte nach EBV = BM-F0*

Baustoff muss für Einbau in Wasserschutzgebieten nach Unterlagen des AG geeignet sein.

Baustoff auf Zwischenlager des AG abladen

Abrechnung nach Auftragsprofilen in m³
Menge: 3000,000 m3

**2.1.5 gelieferten Boden einbauen**
Einbau der Hinterfüllung mit verdichtungsfähigem Material
(nach ZTVE-StB, Einbau lagenweise, verdichtet mit EV2 45 MPa)

Boden lagert außerhalb der Baustelle auf Flächen nach Unterlagen des AG. Boden bzw. Fels fördern und in Auftragsbereichen profilgerecht einbauen und
verdichten einschließlich ggf. erforderlicher Wasserzugabe.
Transportentfernung bis 500m

Liefermassen mit EBV Einstufung BM 0*, F 0* einzusetzen.

Die Hinterfüllung des Bauwerkes erfolgt nach ZTVE-StB, Abschnitt 10.3 lagenweise (d <= 30 cm) mit Verdichtung auf DPr ≥ 100 % sowie Ev2 OK Planum ≥ 45 MPa.
Verdichtungsgrad und Verformungsmodul sind in Zwischenlagen im Rahmen der Eigenüberwachung vom AN ohne gesonderte Vergütung nachzuweisen.
Menge: 3000,000 m3

*Hinweis: bewehrte Erde herstellen*

**2.1.6 Geokunststoffe a. Bewehr. einb Bewehr. Böschung*Geogitter pH 4-9*Bem.Zugf.keit AG Dehnung Unterl.AG**
StL-Nr. 24106420311011
Geokunststoffe nach Unterlagen des AG als Bewehrungselement in Erdbauwerke einbauen. Erforderliche Nutzungsdauer über 25 Jahre. Überlappung quer zur Zugrichtung von mindestens 0,50 m. Erdarbeiten werden gesondert vergütet. Abrechnung nach abgewickelter Bewehrungsfläche ohne Überlappung.
Bewehrung der Böschung von Erdbauwerken.
Bewehrungsstoff = Geogitter.
pH-Wert des Umgebungsmilieus 4 bis 9.
Bemessungszugfestigkeit nach Unterlagen des AG.
Zulässige Dehnung nach Unterlagen des AG.
Menge: 1800,000 m2

#### 2.2 ABBRUCH

**2.2.1 Abbruch Steinsatz**
Abbruch von Natursteinsatz
im Gewässer (Sohle und Böschung)
ca. Wasserbaupflaster LMB 10/60
aufbrechen, lösen, laden, transportieren
Transport zum Lagerplatz des AN
Material Lagern
Menge: 250,000 m2

**2.2.2 Zaun aufnehmen Stahlgitterzaun*Höhe 1,50-2,00 m Pfosten Stahl*Abstand bis 2,00m Pf.i.Beton30/80*Löcher schließen Material verwert.**
StL-Nr. 2112810123212101
Zaun aufnehmen, einschließlich Verstrebungen.
Stahlgitterzaun.
Zaunhöhe über 1,50 bis 2,00 m.
Pfosten aus Stahl.
Pfostenabstand bis 2,00 m.
Pfosten mit Einzelfundament aus Beton, Durchmesser bis
30 cm, Tiefe bis 80 cm.
Pfostenlöcher entsprechend der sie umgebenden Fläche
schließen. Material aus Baubereich.
Ausgebautes Material nach Wahl des AN verwerten.
Menge: 177,000 m

**2.2.3 Abbruch Mauerwerk Ufermauer**
Abbruch
Massivbaukörper Ufermauer, Material = Naturstein und Klinkermauerwerk. Abgebrochene Teile von anderen Materialien trennen und an geeigneter Stelle im Baufeld oder auf Flächen des AN zwischenlagern.
Abgerechnet wird nach örtlichem Aufmaß am Bestand.
Menge: 500,000 m3

**2.2.4 Abbruch Beton- und Stahlbetonbauteile D bis 120 cm, Geräteeinsatz möglich laden transp.**
Abbruch Fundamente und Ufermauerwiderlager, Beton- und Stahlbetonbauteile, im Rahmen einer Totalabbruchmaßnahme,
Abbruchdicke bis 120 cm, Ausführung im Freien,
Arbeitshöhe bis 5,50 m, Erschwernis durch horizontale
und vertikale Förderwege von der Abbruchstelle zur
Bereitstellungsfläche / zum Ladeplatz
Hauptbauteile:
 - Fundamente
 - Sonstige Bauteile wie Stb-Balken etc.

aufgenommene Stoffe sammeln, zerkleinern,
max. Kantenlänge bis 60 cm,
Materialien stofflich und nach Sorte trennen,
an geeigneter Stelle im Baufeld,
auf Flächen oder in Behältern des AN lagern,
Behältergröße nach Wahl des AN.
Menge: 100,000 m3

**2.2.5 Abbruch Stahlbauteile**
Stahlbauteile abbrechen, Verbindung zum Bauwerk teilweise vorh.,
Verankerungen etc.

Abbruch nach der Technologie und Disposition des AN.

Abgebrochene Teile von anderen Materialien trennen,
sammeln und an geeigneter Stelle im Baufeld, auf Flächen
oder im Behälter des AN lagern,
der Verwertung nach Wahl des AN zuführen.

Mengenermittlung erfolgt nach Wiegekarte.
Menge: 2,500 t

#### 2.3 ENTSORGUNG

**2.3.1 Beton aus Abbruch, 170101 Beton nicht gefährlich laden und transportieren bis 50km, gesonderte Vergüt.Entsorg.**
Beton aus Abbruchmaßnahme
Abfallschlüssel nach AVV (Abfallverzeichnis-Verordnung)
170101 Beton,
nicht gefährlich
auf Baustelle lagernd, laden, mit LKW des AN transportieren, max. Gesamtgewicht ohne Beschränkung, zur Verwertungsanlage, Transportweg bis 50 km, Mengenermittlung nach Wiegekarte.
Entsorgungskosten werden gesondert vergütet
Menge: 230,000 t

**2.3.2 Entsorgungsgebühr AVV 170101 Beton, RC-1**
Entsorgungskosten für Abfallschlüssel nach AVV (Abfallverzeichnis-Verordnung) 170101 Beton, nicht gefährlich
Vergütung für Laden  und Transportieren über Vorposition
Entsorgungsgebühr für Material mit der Zuordnung nach
Ersatzbaustoffverordnung Klasse RC-1
Menge: 200,000 t

**2.3.3 Entsorgungsgebühr AVV 170101 Beton, RC-2**
wie Vorposition jedoch
Entsorgungskosten für Material mit der Zuordnung nach
Ersatzbaustoffverordnung Klasse RC-2
Menge: 30,000 t

*Hinweis*

**2.3.4 Abfall nicht gefährlich AVV170107 nicht schadstoffbelastet EBV 2023 RC-1 LKW AN transp. entsorgen Verwertungsanlage bis 50km Vergüt.Entsorg.gg.Nachweis**
Bau- und Abbruchabfälle, Beton, Ziegel, Fliesen und Keramik,
nicht gefährlich, Abfallschlüssel nach AVV (Abfallverzeichnis-Verordnung) 170107 Gemische aus Beton, Ziegel, Fliesen und Keramik,
nicht schadstoffbelastet, Werte gemäß Ersatzbaustoffverordnung 2023 sind eingehalten,
Charakterisierung gemischter Bauschutt Klasse RC-1 nach EBV 2023, Anlage 1, Tabelle 1,
auf Baustelle lagernd, laden, mit LKW des AN transportieren, entsorgen, max. Gesamtgewicht ohne Beschränkung, zur Verwertungsanlage, Transportweg bis 50 km, Vergütung der Entsorgung gegen Nachweis, Mengenermittlung nach Wiegekarte.
Menge: 805,000 t

**2.3.5 Abfall nicht gefährlich AVV170102 nicht schadstoffbelastet EBV 2023 RC-1 LKW AN transp. entsorgen Verwertungsanlage bis 50km Vergüt.Entsorg.gg.Nachweis**
STLB-Bau 2025-10 087
Bau- und Abbruchabfälle, Beton, Ziegel, Fliesen und Keramik,
nicht gefährlich, Abfallschlüssel nach AVV (Abfallverzeichnis-Verordnung) 170102 Ziegel,
nicht schadstoffbelastet, Werte gemäß Ersatzbaustoffverordnung 2023 sind eingehalten,
Charakterisierung gemischter Bauschutt Klasse RC-1 nach EBV 2023, Anlage 1, Tabelle 1,
auf Baustelle lagernd, laden, mit LKW des AN transportieren, entsorgen, max. Gesamtgewicht ohne Beschränkung, zur Verwertungsanlage, Transportweg bis 50 km, Vergütung der Entsorgung gegen Nachweis.
Menge: 345,000 t

**2.3.6 Entsorgungsgebühr AVV 170107 Gemische aus Beton, Ziegeln, Fliesen und Keramik mit Ausnahme derjenigen, die unter 17 01 06 fallen**
Entsorgungskosten Abfallschlüssel nach AVV (Abfallverzeichnis-Verordnung) 170107 Gemische aus Beton, Ziegeln, Fliesen und Keramik mit Ausnahme derjenigen, die unter 17 01 06 fallen
Vergütung für Laden  und Transportieren über Vorposition
Menge: 805,000 t

**2.3.7 Entsorgungsgebühr AVV 170102**
Entsorgungskosten Abfallschlüssel nach AVV (Abfallverzeichnis-Verordnung) 170102 Ziegel mit Ausnahme derjenigen, die unter 17 01 06 fallen
Vergütung für Laden  und Transportieren über Vorposition
Menge: 345,000 t

*Hinweis*

**2.3.8 Abfall nicht gefährlich AVV170904 gemischte Bau- und Abbruchabfälle mit Ausnahme derjenigen, die unter 17 09 01, 17 09 02 und 17 09 03 fallen nicht schadstoffbelastet laden und transportieren bis 50km, gesonderte Vergüt.Entsorg.**
Sonstige Bau- und Abbruchabfälle,
nicht gefährlich, Abfallschlüssel nach AVV (Abfallverzeichnis-Verordnung) 170904 gemischte Bau- und Abbruchabfälle mit Ausnahme derjenigen, die unter 17 09 01, 17 09 02 und 17 09 03 fallen
nicht schadstoffbelastet,
auf Baustelle lagernd, laden, mit LKW des AN transportieren, max. Gesamtgewicht ohne Beschränkung, zur Verwertungsanlage, Transportweg bis 50 km, Mengenermittlung nach Wiegekarte.
Entsorgungskosten werden gesondert vergütet
Menge: 5,000 t

**2.3.9 Entsorgungsgebühr AVV 170904 gemischte Bau- und Abbruchabfälle mit Ausnahme derjenigen, die unter 17 09 01, 17 09 02 und 17 09 03 fallen, nicht schadstoffbelastet**
Entsorgungskosten Abfallschlüssel nach AVV (Abfallverzeichnis-Verordnung) 170904 gemischte Bau- und Abbruchabfälle
mit Ausnahme derjenigen, die unter 17 09 01, 17 09 02 und 17 09 03 fallen,
nicht schadstoffbelastet,
Vergütung für Laden  und Transportieren über Vorposition
Menge: 5,000 t

*Hinweis*

**2.3.10 Abfall nicht gefährlich AVV170504 schadstoffbelastet EBV 2023 BM-F3 LKW AN transp. entsorgen Verwertungsanlage bis 50km Vergüt.Entsorg.gg.Nachweis**
STLB-Bau 2025-10 087
Bau- und Abbruchabfälle, Boden, Steine und Baggergut,
nicht gefährlich, Abfallschlüssel nach AVV (Abfallverzeichnis-Verordnung) 170504 Boden/Stein,
schadstoffbelastet, Werte gemäß Ersatzbaustoffverordnung 2023 sind eingehalten,
Charakterisierung Bodenmaterial Klasse BM-F3 nach EBV 2023, Anlage 1, Tabelle 3, Schadstoff Sulfat,
auf Baustelle lagernd, laden, mit LKW des AN transportieren, entsorgen, max. Gesamtgewicht ohne Beschränkung, zur Verwertungsanlage, Transportweg bis 50 km, Vergütung der Entsorgung gegen Nachweis.
Menge: 1500,000 t

**2.3.11 Entsorgungsgebühr AVV 170504 Boden/Steine und 170506 Baggergut, Verw. in Techn. Bauw. gem ErsatzbaustoffVO, BM-F3/BG-F3**
Entsorgungskosten für Abfallschlüssel nach AVV (Abfallverzeichnis-Verordnung) 170504 Boden/Steine und 170506 Baggergut
nicht gefährlich
Vergütung für Laden  und Transportieren über Vorposition
Entsorgungsgebühr für Verwertung in technischen Bauwerken gemäß
Ersatzbaustoffverordnung
Material mit der Zuordnung nach
Ersatzbaustoffverordnung Klasse BM-F3/BG-F3
Menge: 1500,000 t

#### 2.4 FUSSSICHERUNG

**2.4.1 Spundwand liefern Länge bis 10 m**
Stahlspundbohle aus Stahl S270GP DIN EN 10248, nur liefern,
Schlossdichtung mit bitumenhaltiger Paste,
Art = U-Spundbohle.
Steg-/Rückendicke mind. 10 mm
Widerstandsmoment Wy 1945 cm3/m Wand,
Breite über 60 bis 70 cm, Länge bis 10,0 m, Neumaterial

Hersteller/Typ '....................................................'
vom Bieter einzutragen.
Menge: 112,500 t

**2.4.2 Stahlspundbohlen einbringen**
Stahlspundbohlen und/oder Konstruktionsspundbohlen nach
freigegebenem Rammplan, Baubeschreibung und Gründungsgutachten
einbringen. Arbeitstechnische Lochungen sind zu verschließen.

Erforderliche Eckprofile und Passbohlen - sofern nicht gesondert ausgewiesen - sind in die Position einzukalkulieren.

Art = U-Spundbohle.
Widerstandsmoment Wmin = 1400 cm3/m Wand,
Schlossdichtung mit bitumenhaltiger Paste, Breite über 60 bis 70 cm, Länge bis 12,0 m, Einbringtiefe bis 12 m, Boden gemäß Baugrund-/Gründungsgutachten.

Es werden beim Einbringen die Spundwände in Wandachse nach Länge abgerechnet (gesamte Fläche).

Es gelten folgende Rammtoleranzen:
Seitliche Abweichung von der Spundwandachse ± 30 mm;
Versprung zwischen 2 Doppelbohlen ± 5 mm;
Oberkante der eingebauten Profile ± 30 mm;
Unterkante der eingebauten Profile ± 100 mm;
Neigung der Profile ± 0,5°;

Ggf. erforderliche Hilfsgeräte und Hilfsmittel zur Einhaltung der vorgegebenen Rammtoleranzen sind in den Einheitspreis einzukalkulieren.

Im Übrigen gilt die EAU 2012.

- Erschütterungsarmes Einbringen nach Wahl AN !
- Resonanzfreier An- und Auslauf des Einbringgerätes
- technologisch bedingte Erdarbeiten sind einzukalkulieren

Baugrund leicht bis normal rammbar, Mit Rammhindernissen muss lediglich im Bereich vorhandener Bauwerksgründungen (Bauwerkshinterfüllung) bzw. im Bereich der vorhandenen Stahlleitungen gerechnet werden.
Die Beseitigung von Rammhindernissen wird gesondert vergütet.

Spundbohlenlieferung wird gesondert vergütet.

SPW-Profil: '........................................'

Einbringverfahren: '..................................................'

Ausführungssystem: '...............................................'
vom Bieter einzutragen.
Menge: 940,000 m2

*Hinweis: Nebenleistungen*

**2.4.3 Rammhindernis beseitigen**
Durchbohren von Steinen / Altfundamenten / Stahlbeton/ Beseitigung von Hindernissen im Bereich der Auffüllung Homogenbereiche 1 und 2 nach Wahl des AN. Die Ausführung erfolgt ausschließlich auf gesonderte Veranlassung durch den AG.

Verrechnungssatz für erforderlichen Maschinen- und Personalaufwand nach Wahl des AN, auf Anordnung des AG einsetzen, der Verrechnungssatz für das jeweilige Gerät umfasst sämtliche Aufwendungen für den Einsatz, insbesondere Gerätevorhalte- und Betriebsstoffkosten sowie sämtliche Zuschläge einschließlich der Kosten für das Bedienpersonal.
Der Verrechnungssatz gilt für das zum Zeitpunkt des Abrufes einsatzbereit auf der Baustelle befindliche Baugerät.
Vergütet werden die angefangene Stunden zwischen Einsatzbeginn und - ende, jedoch ohne Reparatur- und Wartungszeiten.

Der Verrechnungssatz für das Gerät umfasst sämtliche Aufwendungen für den Betrieb, Gemeinkosten, Wagnis und Gewinn

Maschinen-/Gerätetyp '....................................................'
vom Bieter einzutragen.
Menge: 20,000 h

**2.4.4 Proberammung**
Probeeinbau für Spundwandeinbau im Bereich vorhandener Bauwerksgründungen siehe Baugrundgutachten, BE einrichten, vorhalten und räumen,
Spundwände 10,0 m Lang ohne Vorbohren,
Menge: 1,000 St

**2.4.5 Vorbohren als Einbringhilfe**
Auflockerungsbohrung von dicht gelagerten Sand-/Kiesschichten sowie im Bereich von Altfundamenten herstellen, Boden und Bohrbarkeitsklassen gemäß Baugrundgutachten, anfallende Stoffe gehen in Eigentum des AN über, Entsorgung wird nicht gesondert vergütet.
Bohrlochenddurchmesser ca.  300 bis 500 mm.
als Rammhilfe für Spundwandeinbringung bis 10,00 m Tiefe
Überschussboden nicht auf der Baustraße lagern
Überschussboden auf Lager des AN transportieren und lagern
Gerätetechnik nach Wahl des AN (Mäkler, Stitcher oder gleichwertig)
Abrechnung erfolgt nach Laufmeter Bohrung.

Verfahren '....................................................'
vom Bieter einzutragen.
Menge: 1300,000 m

**2.4.6 Stillstandszeit Bohrkolonne**
STLB-Bau 2007-04 005
Stillstandszeit aus Gründen, die der AN nicht zu
vertreten hat, für die Bohrkolonne.
Menge: 2,000 d

**2.4.7 Trennschnitt Stahlspundbohle**
Trennschnitt an Stahlspundbohlen, Ausführung in eingebautem Zustand, anfallende Stoffe gehen in das Eigentum des AN über, Abrechnung je Einzelprofil, aufgemessen wird in der Wandachse.
Dicke bis 10 mm
Menge: 40,000 m

**2.4.8 Stillstandszeit Spundwandkolonne**
Stillstandszeit aus Gründen, die der AN nicht zu vertreten hat, für die Spundwandkolonne.
Menge: 2,000 d

*Hinweis*

**2.4.9 Fußstein-Widerlager Betonholm liefern und einbauen**
Holmstein liefern und einbauen
als Fußwiderlager, nach Regelprofil herstellen

Material: Betonholm, mit Vorsatz, mit Nut und Feder.
Festigkeitsklasse: C 45/55 nach DIN EN 206-1 und DIN 1045-2,
Expositionsklasse: XF4, XM2,
Feuchteklasse: WA.

Abmessungen: 1000/500/300 mm.

Höhengerechte Verlegung in erdfeuchtem Beton C20/25
Zum Leistungsumfang gehört der fachgerechte Anschluss an vorhandene Flächen sowie die Verlegung in Radien.
Die Fertigteile bedürfen der Zustimmung durch den Auftraggeber.

Einschließlich erforderlicher Erdarbeiten.
Erforderlicher Unterbeton wird gesondert vergütet.

Farbe: naturgrau
Menge: 32,000 m

**2.4.10 Unterbeton unbewehrt Beton C20/25 für Betonholm und Verfüllung SPW-Täler herstellen**
Ortbeton der Schutzschichten, als unbewehrter Beton, Normalbeton C 20/25 DIN EN 206-1, DIN 1045-2, D bis 100 cm
Behinderung durch Spundwand
Menge: 38,000 m3

**2.4.11 Eichenpfahlreihen Durchm. 12-15cm L 180cm einzeilig**
Fußsicherung / Einfassung der Böschungssicherung (Natursteinschüttung) durch Pfahlreihe aus Eichenpfählen, einseitig angespitzt, senkrecht eingeschlagen, Durchmesser 12 bis 15 cm, Länge 180 cm, einzeilig, Pfähle dicht gestellt.

Für den Einbau sind bei Bedarf Lockerungsbohrungen vorzusehen und einzukalkulieren.
Menge: 360,000 St

**2.4.12 Geotextiles Trennvlies 300 g liefern und verlegen**
Zweilagigen, mechanisch vernadelten Filtervliesstoff
nach TLG liefern und einbauen,
vollflächig hinter Pfahlreihe
waagerecht und senkrecht
Behinderung beim Bodeneinbau
Rohstoff: Polypropylen
Schichtdicke:>= 4,5 mm
Höchstzugkraft: längs: 12 kN/m
quer: 12 kN/m
Filterwirksam gegenüber: Bodentyp  1-3
nach RPG der BAW
Masse pro Flächeneinheit: min. 300 g/m²
Überlappung nach Verlegeanweisung.
Überlappungsverluste sind in den EP einzurechnen und
werden nicht gesondert vergütet.
Für das angebotene Geotextil ist ein gültiges
BAW-Prüfzeugnis mit allen ausschreibungsrelevanten Daten ist vor Einbau vorzulegen.
Menge: 150,000 m2

**2.4.13 Steinschüttung LMB 10/60 Fußvorlager, Vorschüttung**
Sicherung mit Steinen, DIN 19657, als Uferbefestigung, aus Wasserbausteinen DIN EN 13383-1 als Steinschüttung, Gewichtsklasse LMB 10/60, Gesteinsart Felsgestein,
Trockenrohdichte über 2,3 t/m³ nach TLW, auf Schutzschicht,
Einbaudicke 0,8 m, Neigung der Fläche steiler als 1:3 bis 1:2, liefern und profilgerecht einbauen

Material = Felsgestein,
Material liefert AN

Lieferscheine vorlegen zur Abrechnung
Menge: 500,000 m2

#### 2.5 BOESCHUNGSSICHERUNG HERSTELLEN

**2.5.1 Mischkornfilter 2/32 liefern**
Mischkorn 2/32 liefern
Material = Felsgestein,
Gesteinsart nach Wahl des AN, Trockenrohdichte über 2,3 t/m³ nach TLW,
Als Abrechnungsgrundlage wird eine Dichte im eingebauten Zustand von 2,00 t/m³ festgelegt.
Abrechnung nach Wiegekarten.
Menge: 410,000 t

**2.5.2 Mischkornfilter 16/63 liefern**
Mischkorn 16/63 liefern
Material = Felsgestein,
Gesteinsart nach Wahl des AN, Trockenrohdichte über 2,3 t/m³ nach TLW,
Als Abrechnungsgrundlage wird eine Dichte im eingebauten Zustand von 2,00 t/m³ festgelegt.
Abrechnung nach Wiegekarten.
Menge: 610,000 t

**2.5.3 Mischkornfilter herstellen**
2-stufigen Filter, Schichtdicke gesamt 50 cm,
profilgerecht einbauen

Material liefern, wird gesondert vergütet
Menge: 1050,000 m2

*Hinweis: Begrünte Steinschüttung LMB 10/60, 1:2 bis 1:3*

**2.5.4 Steinschüttung LMB 10/60**
Sicherung mit Steinen, DIN 19657, als Uferbefestigung, aus Wasserbausteinen DIN EN 13383-1 als Steinschüttung, Gewichtsklasse LMB 10/60, Gesteinsart Felsgestein,
Trockenrohdichte über 2,3 t/m³ nach TLW, auf Schutzschicht,
Einbaudicke 0,8 m, Neigung der Fläche steiler als 1:3 bis 1:2, liefern und profilgerecht einbauen

Material = Felsgestein,
Material liefert AN

Lieferscheine vorlegen zur Abrechnung
Menge: 750,000 m2

**2.5.5 Oberboden liefern und andecken**
Oberboden liefern,
Bodengruppe 4 DIN 18915,
C/N Verhältnis <12
org. Anteil 4-8 %
Schluffkorn > 15 %
Oberboden auf Böschungen andecken
Böschungsneigung über 1:3 bis 1:2
Oberfläche für Rasenansaat einebnen und andrücken
Abrechnung nach Aufmaß an der Auftragsstelle.
Menge: 80,000 m3

*Hinweis: Steinsatz*

**2.5.6 Steinsatz herstellen, LMB 40/200 liefern, einbauen**
Sicherung mit Steinen, als Böschungssicherung, aus Wasserbausteinen DIN EN 13383-1 als Steinsatz, Gewichtsklasse LMB 40/200, Gesteinsart nach Wahl des AN, Trockenrohdichte über 2,3 t/m³ nach TLW, Neigung der Fläche steiler als 1:2 bis 1:1, Einbaudicke 60 cm

liefern und profilgerecht einbauen,
Herstellung nach Zeichnung
gewässerseitige Oberfläche rau gestalten

Material = Felsgestein,
Material liefert AN

Als Abrechnungsgrundlage wird eine Dichte des Steinsatzes im eingebauten Zustand, einschließlich Fugenverzwickung mit Sediment und Wasserbausteinen der Gewichtsklasse CP 90/250, von 1,8 t/m³ festgelegt.
Lieferscheine vorlegen zur Abrechnung
Menge: 260,000 m2

*Hinweis: Betondeckwerk*

**2.5.7 Bettung Splitt 2/8 Dicke 5 cm**
Bettung aus Baustoffgemisch 2/8.
Kategorie SZ 22.
für Deckwerk
Dicke 5 cm
liefern und einbauen.
Menge: 165,000 m2

**2.5.8 Filtersteine 30x30x18 cm liefern, einbauen**
Filtersteine liefern und fachgerecht verlegen.
Böschungsneigung nach Zeichnung
Material: Deckwerksteine aus haufwerksporigem Beton,
ohne Vorsatz, ohne Feinschicht (einschichtig).
Festigkeitsklasse C 45/55 nach DIN EN 206-1 und DIN 1045-2,
hoher Widerstand gegen Frost- / Tau- bzw. Seesalzwechsel gem. CDF - Test, Wasserdurchlässigkeit des Materials kf' ~ 8*10^-5m/s,
Rohdichte ca. 2,90kg/dm³. Farbe: Naturgrau.
Abmessungen: - 300/300/180mm
mit gelenkig angeschlossener umlaufender Nut- und Feder.
Widerstand gegen Herausziehen einzelner Steine > 20kN.
Vorlage der Prüfzeugnisse und Wellenkanalnachweise 14 Tage vor Verlegung beim Auftraggeber.
Vorbereitung des Planums für die Aufnahme des Deckwerks ist mit einzukalkulieren, Toleranzen auf 4m Länge max. 3cm.
Zum Leistungsumfang gehören die Lieferung und der Einbau von Formsteinen, wie z.B. Halbsteine, der fachgerechte Anschluss an vorhandene Flächen sowie die Verlegung in Radien.

Die Fertigteile bedürfen der Zustimmung durch den
Auftraggeber.

Hersteller
: '..................................................'
vom Bieter einzutragen.
Menge: 165,000 m2

**2.5.9 Deckwerksteine zuarbeiten * aus Beton**
Deckwerksteine auf Passmaß trennen und Deckwerksteine
an Kanten und Einfassungen oder an Aussparungen und
Einbauten zuarbeiten durch
schneiden.
Deckwerksteine schneiden
Art = Deckwerksteine aus Beton.
Dicke 18 cm.
Menge: 40,000 m

**2.5.10 Auftriebs- und Lagesicherung für Filtersteine / Betonpflaster**
Lieferung und Einbau einer Auftriebs- und Lagesicherung (Erdnägel) für Böschungspflaster
Lieferung und fachgerechter Einbau von Erdnägeln/Verankerungsstäben zur dauerhaften Sicherung des Filterstein-Betonpflasters (Format 30x30x18 cm) gegen Auftrieb, hydrostatischen Druck, Wellenschlag und seitengerichtetes Verschieben im Böschungsbereich.
Material: Liefern von korrosionsbeständigen Erdnägeln / Verankerungsstäben, aus feuerverzinktem Stahl nach DIN EN ISO 1461
Dimensionierung: Durchmesser d = 16 mm, Gesamtlänge L = 1000 mm, inklusive werkseitig angeformtem oder aufgesetztem Haltekopf bzw. Lastverteilungsplatte zur sicheren Arretierung der Pflastersteine.
Herstellung der Verankerung (inkl. Bohren durch den Stein):
Einschließlich des vorherigen Herstellens von passgenauen Durchgangsbohrungen durch die 18 cm dicken Betonpflastersteine mittels geeignetem, erschütterungs- und schlagfreiem Bohrverfahren [z. B. Diamantkernbohrung]. Der Bohrdurchmesser ist exakt auf den gewählten Erdnageldurchmesser inkl. Haltekopf/Dichtung abzustimmen. Das Einbringen im Boden hat je nach Verhältnissen durch erschütterungsarmes Eintreiben (Schlagen) oder mittels Vorbohren zu erfolgen. Ein Ausspülen des Untergrundes ist strikt zu vermeiden.
Kraftschlüssiges Setzen des Nagelkopfs auf die Steinoberfläche bzw. in die Steintasche, sodass der Stein fluchtgerecht und fest in der Gesamtebene fixiert wird. Der Nagelkopf darf nach dem Endeinbau und dem anschließenden Fugenverguss nicht störend über die Pflasteroberkante hinausragen.
Nebenleistungen:
Vorhalten aller Spezialwerkzeuge und Eintreibgeräte (z. B. Abbauhammer mit Setzeisen), laufende Überprüfung der Einbautiefe und des vorgegebenen Ensembles/Rasters.
Menge: 40,000 St

**2.5.11 Kleinpflaster in Beton in Spundwandtälern im Bereich Stegwiderlager**
Lücke zwischen Filtersteinen und Spundwandprofil auspflastern,
Kleinpflaster in Beton C 20/25

Material: Granitpflaster ca. 10/10/10 cm
inkl. Lieferung der Steine
Pflasterbett: 10 cm dick (Beton C20/25)
Fugenmaterial: kuststoffmodifizierter Mörtel (2K)
Bettung (20cm) zu verlegen.
Bettung = Unterbeton Stufen,
Abrechnung nach örtlichem Aufmaß
Ausführungstechnisch bedingte Mehrbreiten und
Längen sind in den EH-Preis einzurechnen.
Menge: 4,000 m2

*Hinweis: Übergangsbereich am Bauanfang*

**2.5.12 Planum Abweichung +/-3cm**
Planum herstellen, zulässige Abweichung von der Sollhöhe +/- 3 cm, Verformungsmodul mind. EV2 30 MPa.
Menge: 10,000 m2

**2.5.13 Mischkornfilter herstellen**
Filterschicht, aus Mischkorn 0/45, Schichtdicke 40 cm,
liefern und profilgerecht einbauen,
Material = Felsgestein,
Material liefert AN,
Gesteinsart nach Wahl des AN, Trockenrohdichte über 2,3 t/m³ nach TLW,
Als Abrechnungsgrundlage wird eine Dichte im eingebauten Zustand von 2,00 t/m³ festgelegt.

Abrechnung nach Wiegekarten,
Menge: 6,000 t

**2.5.14 Zulage für Anschluss Oberstrom**
Zulage zur Herstellung des Steinsatzes
einschl. Planum, Sauberkeitsschicht, Betonbettung für die
Herstellung eines verzahnten Anschlusses an die bestehende Böschungsbefestigung am Bauanfang für den Anschluss an das bestehende Natursteinmauerwerk
Menge: 1,000 Psch

**2.5.15 Steinsatz herstellen, LMB 5/40 liefern, einbauen**
Sicherung mit Steinen, als Böschungssicherung, aus Wasserbausteinen DIN EN 13383-1 als Steinsatz, Gewichtsklasse LMB 5/40, Gesteinsart nach Wahl des AN, Trockenrohdichte über 2,3 t/m³ nach TLW, Neigung der Fläche steiler als 1:2 bis 1:1, Einbaudicke 30 cm

liefern und profilgerecht einbauen,
Herstellung nach Zeichnung
gewässerseitige Oberfläche rau gestalten

Material = Felsgestein,
Material liefert AN

Als Abrechnungsgrundlage wird eine Dichte des Steinsatzes im eingebauten Zustand von 1,8 t/m³ festgelegt.
Lieferscheine vorlegen zur Abrechnung
Menge: 10,000 m2

**2.5.16 Zulage Steinsatz in Beton (Uferbefestigung)**
Zulage zu den Vorpositionen für Einbau des Steinsatzes
in Betonbettung mind. 30 dick,
Böschungsneigung steiler als 1:1 bis 10:1
Mindestdruckfestigkeitsklasse C25/30, XF2, erdfeucht w/z ≤ 0,40,
einschließlich Fugenverfüllung mit Beton 15-20 cm
zurückversetzt,
Beton wird nicht gesondert vergütet
Menge: 10,000 m2

#### 2.6 WINKELSTÜTZEN

*Hinweis: Vorbemerkungen Stahlbeton-Fertigteile*
Die hier aufgeführten Eigenschaften/Anforderungen und Leistungen sind in die folgenden Positionen "Stahlbeton-Fertigteile" mit einzukalkulieren:

Ausführung der Fertigteile nach zeichnerischen Unterlagen.
(Erstellung der Ausführungsunterlagen inkl. Standsicherheitsnachweise wird gesondert vergütet.)

Die Festlegung der Elementgrößen und der Fugenanordnung, abgestimmt auf die Bautechnologie des AN, ist Teil der Ausführungsplanung.

Bauteile nach ZTV-ING sind generell mit Beton der Feuchtigkeitsklasse WA herzustellen. AKR-Beständigkeit, erhöhte Anforderungen analog den FBS-Qualitätsrichtlinien.

Herstellung, Lieferung und Einbau der Fertigteile inkl. Montagemittel, Mobilkranstellung, Herstellung Kranaufstellfläche, Montage-Einbauteile usw.

Lieferung und Einbau von Bewehrung ist in die jeweilige Position einzurechnen.

Abschnittsweise Stirnschalungen sowie Aufwendungen für eingezogene oder unterschnittene Schalungen sowie spezielle Schalungsgeometrien für die Fugenausbildung sind bei der Preisbildung einzukalkulieren.

Der Einbau von Dreikantleisten zur Brechung von Betonkanten an den Sichtflächen und an allen weiteren Bereichen ist in die Einheitspreise einzurechnen.

Herstellen der Tropfkanten im Bereich der Auskragungen ist einzukalkulieren.

Für die Elemente der Unterbauten sind folgende zusätzliche Maßnahmen in die Einzelpreis einzurechnen:

Einbau vollflächig auf einem 3 cm Frisch-Mörtelbett MG III / M10

**2.6.1 Unterbeton unbewehrt Beton C20/25 D 10 cm herstellen**
Ortbeton der Schutzschichten, als unbewehrter Beton, Normalbeton C 20/25 DIN EN 206-1, DIN 1045-2, D 10 cm
Menge: 63,000 m2

**2.6.2 Betonfertigteile einbauen, FT:Stahlbeton, C35/45, Höhe 0,85 m**
*** Bezugsbeschreibung
Bewehrte Betonfertigteile entsprechend statischen und
konstruktiven Erfordernissen nach Unterlagen des AG
herstellen und einbauen.
Bauteil 'Winkelstütze H x Fl x S = 85 cm x 190 cm  x 30 cm'
Fertigteile aus Stahlbeton.
Druckfestigkeitsklasse C35/45.
Expositionsklasse 'XC4, XF4, XD1, WA'

Zusätzliche Anforderungen '- gemäß Vorbemerkungen "Stahlbeton-Fertigteile", Lastfall 4'
Sichtflächenschalung = Schaltafeln.
Menge: 18,500 m3

**2.6.3 Betonfertigteile einbauen, FT:Stahlbeton, C35/45, Höhe 1,95 m**
*** wie Position 2.6.2
.
Bauteil Winkelstütze H x Fl x S = 195 cm x 200 cm  x 30 cm
Zusätzliche Anforderungen - gemäß Vorbemerkungen "Stahlbeton-Fertigteile", Lastfall 4
Menge: 18,000 m3

**2.6.4 Geotextiles Trennvlies 300 g liefern und verlegen**
Zweilagigen, mechanisch vernadelten Filtervliesstoff
nach TLG liefern und einbauen,
vollflächig hinter Fertigteil
waagerecht und senkrecht
Behinderung beim Bodeneinbau
Rohstoff: Polypropylen
Schichtdicke:>= 4,5 mm
Höchstzugkraft: längs: 12 kN/m
quer: 12 kN/m
Filterwirksam gegenüber: Bodentyp  1-3
nach RPG der BAW
Masse pro Flächeneinheit: min. 300 g/m²
Überlappung nach Verlegeanweisung.
Überlappungsverluste sind in den EP einzurechnen und
werden nicht gesondert vergütet.
Für das angebotene Geotextil ist ein gültiges
BAW-Prüfzeugnis mit allen ausschreibungsrelevanten Daten ist vor Einbau vorzulegen.
Menge: 130,000 m2

**2.6.5 Anschluss Winkelstützwand an vorhandene Uferwand**
Für alle Aufwendungen und Erschwernisse beim fachgerechten, konstruktiven Anschluss der neu zu versetzenden Winkelstützwand (Beton-Fertigteil) an die bestehende Natursteinwand. Der Anschluss ist lage-, flucht- und höhengleich entsprechend den Ausführungsunterlagen und dem Bestand herzustellen. Beschädigungen an der bestehenden Natursteinwand und deren Gefüge sind zwingend zu vermeiden.

Der Übergang zwischen dem Beton-Fertigteil und dem unregelmäßigen Mauerwerksbestand der Natursteinwand ist kraftschlüssig, dauerhaft standsicher und hohlraumfrei auszubilden. Hierzu ist eine passgenaue Ausmauerung bzw. ein Verguss (z. B. mittels quellfähigem, sulfatbeständigem und frost-tauwechselbeständigem Spezialmörtel oder Beton C20/25) herzustellen.

Für alle Verguss- und Anarbeitungsleistungen sind ausschließlich geeignete, auf das historische Natursteinmauerwerk abgestimmte und wasserundurchlässige Baustoffe (z. B. Trass-Zement-Mörtel oder gleichwertig zur Vermeidung von Ausblühungen) zu verwenden.

Durch die Anschlussarbeiten beschädigte Natursteine, Fugen oder Betonkanten des Bestands sind fachgerecht instand zu setzen. Sichtbare Anschlussbereiche und Fugenbilder im Übergangsbereich sind optisch ansprechend, sauber und gleichmäßig an das bestehende Mauerwerksbild anzupassen.

In den Einheitspreis einzukalkulieren sind alle Aufwendungen für das händische Anpassen, das Liefern aller Verguss-, Mörtel- und Hilfsstoffe, eventuell erforderliche Schalungsarbeiten im Anschlussspalt, Abstützungen sowie alle weiteren erforderlichen zusätzlichen Maßnahmen und Materialien für einen dauerhaft standsicheren Übergang.
Menge: 1,000 Psch

**2.6.6 Bestandsmauer vorbereiten, inkl. Abtrag**
Leistungsumfang und Ausführung:
Teilweiser Abtrag der Bestandsmauer auf das für den bündigen Einbau des Holmes erforderliche Niveau. Einschließlich des fachgerechten Abtransports und der ordnungsgemäßen Entsorgung des anfallenden Abbruchmaterials. Reinigen und Aufrauen der Mauerkrone (z. B. Stocken/Hochdruckreiniger) für einen tragfähigen Verbund. Vornässen vor dem Betonieren.
Präzises Einmessen der Bestandshöhen. Die Oberkante (OK) des neuen Betonholms muss im Anschlussbereich zwingend niveaugleich und stufenlos an die bestehende Oberkante angepasst und beibehalten werden (Toleranzen nach DIN 18202).
Aufstellen und Vorhalten einer stabilen Schalung inklusive aller Passstücke für den stufenlosen Übergang zum Bestand. Kanten mit Dreikantleiste (ca. 15/15 mm) brechen.
Liefern und Verlegen einer konstruktiven Bewehrung (z. B. B500B) nach Statik inklusive Abstandshaltern. Verankerung im Bestand mittels gebohrter und eingeklebter Bewehrungsanschlüsse (Injektionsmörtel) im Abstand von ca. e = 60 cm.
Liefern und Einbringen des erforderlichen Betons C25/30 (z. B. XC4, XF1, WF, GK 8 oder 16 mm), fachgerechtes Verdichten per Flaschenrüttler und niveaugleiches Abziehen der Oberseite. Der Beton ist vollumfänglich in den Einheitspreis einzukalkulieren.
Fachgerechte Nachbehandlung gegen vorzeitiges Austrocknen für mindestens 3 Tage (Folie/Zuhalten). Ausschalen und Abtransport der Schalung nach Erreichen der Mindestfestigkeit.
Menge: 5,000 m

#### 2.7 EINBAU MAUERABDECKSTEINE

*Hinweis: Vorbemerkung*
Die Ausführung der nach den anerkannten Regeln der Technik erforderlichen Schutzmaßnahmen ist zu berücksichtigen.
Mauerabdecksteine als Sonderanfertigung gem. Detail und Statik.

Material bauseits (VOL-Ausschreibung), wie nachfolgend aufgeführt:

Eigenschaften der Abdecksteine:
Mauerabdeckungen aus Betonwerkstein DIN V 18500, aus Stahlbeton gem. Angabe Statik, gleichmäßig dick, Ausführung der Ansichtsflächen entsprechend dem DBV-Merkblatt für Sichtbeton / SB-Klasse 4, Rutschwiderstand: mind. SRT > 55

Betongüte:
Beton C30/37 (LP), XC4, XD3, XF4, WA (oben); XC4, XGI, WF (unten), hergestellt mit erhöhtem Frost- Tausalzwiderstand nach CDF Prüfverfahren, Nachweis erforderlich; Bewehrung und Betondeckung nach Angaben Statik

Kantenausbildung: Silikonfasen 3 mm allseitig
Farbe : anthrazit-grau / Zuschlagsstoff farblich angepasste Edelsplitte
Oberflächenbehandlung für alle sichtbaren Ansichtsflächen : gesäuert oder gestrahlt, alle Fertigbeton-Elemente werden in Gussbauweise in einem Betonwerk gefertigt

Abmessungen:
Abdecksteine in unterschiedlichen Abmessungen, rechteckig, mit abgewinkelten Elementen, mit und ohne Aussparungen für Geländer, Abmessungen in den einzelnen Positionen vermerkt.

Ausführung / Einbau Mauerabdecksteine:
Einbau Mauerabdecksteine mit offener Fuge (Breite: 5mm), zum Teil mit Neigung, auf Winkelelemente sowie z.T. Anschlussfundament in Dränage-Mörtel, inkl. Haftverbund gem. Herstellerangabe und zusätzlich mit Edelstahlanker vergießen.

Bettung:
- Drainfähiger, zementgebundener Bettungsmörtel für hohe Beanspruchungen, Mischung und Ausführung gem. Herstellerangaben,
- Dicke: ca. 10 mm (bei 2 mm Korngröße)
- In den vorgelegten Bettungsmörtel sind die Abdecksteine hammerfest zu versetzen, durch die Verdichtung ist ein Setzmaß von ca. 1 cm zu berücksichtigen.
- Zur Haftverbesserung des Steinmaterials ist eine Kontaktschlämme gem. Herstellerangabe zu verwenden, die Kontaktschlämme ist mit in die Einheitspreise einzukalkulieren.

Mit einzukalkulieren ist:
- das Abschnittsweise Herstellen eines Betonfundamentes hinter den Winkelelementen, zur Verbreiterung der Auflagefläche der Abdecksteine; Abmessung 30 x 45 cm (BxH), Normalbeton, unbewehrt, Güte C25/30 XC2, XF2; inkl. Schalung; inkl. Einbindung der Anschlussbewehrung der Winkelelemente
- die zusätzliche Verankerung der Abdecksteine mit 2-6 Stück werkseitig eingelassenen Gewindestahl M12, Edelstahl (RIPINOX), L 410 mm, Verguss der Dorne in Aussparungen Winkelelemente und Betonfundament mit schwindarmen Vergussmörtel gem. Angaben Statik

**2.7.1 Einbau Mauerabdecksteine A1-A6, auf Winkelstütze, inkl. Fundament hinter Winkelstütze**
Einbau Mauerabdecksteine, Betonfertigteil, rechteckig, Stahlbeton, in den folgenden Abmessungen:

| Nr. | Abmessungen | Anz. auf Mauer | Anz. Dorne | Sonderform |
| --- | --- | --- | --- | --- |
| A1: | 996 x 700 mm | 4 St. | 4 St. | erhöhte Kante mit Kontraststreifen |
| A2: | 895 x 700 mm | 3 St. | 4 St. |  |
| A3: | 895 x 700 mm | 1 St. | 4 St. |  |
| A4: | 1.195 x 700 mm | 3 St. | 6 St. |  |
| A5: | 1.195 x 700 mm | 3 St. | 6 St. |  |
| A6 | 803 x 797 x 700 x 450 mm | 1 St. | 3 St. | L-Form (Eckausbildung) |

Hinweis: Die Abdeckelemente unterscheiden sich in der Positionierung der Dorne und der Aussparungen für die Geländerpfosten.

Einbau der Elemente A1 - A6 auf Winkelstütze sowie Betonfundament hinter Winkelstütze, Beton C 25/30, XC2, XF2, Abmessungen 0,30 x 0,45 m (BxH). Die Abschnittsweise Herstellung der Betonfundamente ist einzukalkulieren.

Bettung:
Drainfähiger, zementgebundener Bettungsmörtel für hohe Beanspruchungen, Mischung und Ausführung gem. Herstellerangaben, Dicke: 10 mm
In den vorgelegten Bettungsmörtel sind die Abdecksteine hammerfest zu versetzen, durch die Verdichtung ist ein Setzmaß von ca. 1 cm zu berücksichtigen.
Zur Haftverbesserung des Steinmaterials ist eine Kontaktschlämme gem. Herstellerangabe zu verwenden, die Kontaktschlämme ist mit in die Einheitspreise einzukalkulieren.

Zusätzliche Verankerung der Abdecksteine mit 3-6 St. (s.o.) werkseitig eingelassenen Gewindestahl M12 (Dorne), Edelstahl (RIPINOX), L=410 mm.
Verguss der Dorne in Aussparungen Winkelelemente und Betonfundament mit schwindarmen Vergussmörtel, inkl. Herstellung der notwendigen Aussparungen in Fundament und Winkelstütze für den Verguss der Dorne der Mauerabdecksteine, gem. Statik.

Die Betonfertigteile werden gesondert ausgeschrieben und geliefert.
Betonfertigteile auf Lagerfläche laden, zum Einbauort transportieren, Transportweg bis 3 km. Inkl. Fundament-, Schalungs- und Erdarbeiten.
Sämtliche anfallende Materialien sind aufzunehmen, von der Baustelle zu entfernen und ordnungsgemäß zu entsorgen bzw. einer Verwertung nach Wahl des AN zuzuführen, einschließlich Entsorgungsgebühren.

Ausführung gem. Plan-Nr.:  LP5_PP_D_1302 / 1309
  LP5_PP_S_1204
Menge: 16,000 m

**2.7.2 Einbau Mauerabdecksteine A7-A17, auf Winkelstütze ohne zusätzliches Fundament**
Einbau Mauerabdecksteine, Betonfertigteil, rechteckig, Stahlbeton, in den folgenden Abmessungen:

| Nr. | Abmessungen | Anz. auf Mauer | Anz. Dorne | Sonderform |
| --- | --- | --- | --- | --- |
| A7 | 366 x 688 x / 450 x 422 mm | 1 St. | 2 St. | L-Form gewinkelt / (Eckausbildung) |
| A8 | 595 x 450 mm | 7 St. | 2 St. |  |
| A9 | 895 x 450 mm | 8 St. | 3 St. |  |
| A10 | 895 x 450 mm | 3 St. | 3 St. |  |
| A11 | 895 x 450 mm | 4 St. | 3 St. |  |
| A12 | 695 x 450 mm | 1 St. | 2 St. |  |
| A13 | 795 x 450 mm | 1 St. | 2 St. | Ober- und Unterseite / abgeschrägt mit Knickpunkt |
| A14 | 595 x 450 mm | 2 St. | 2 St. | Ober- und Unterseite / abgeschrägt |
| A15 | 895 x 450 mm | 3 St. | 3 St. | Ober- und Unterseite / abgeschrägt |
| A16 | 895 x 450 mm | 1 St. | 3 St. | Ober- und Unterseite / abgeschrägt |
| A17 | 895 x 450 mm | 1 St. | 3 St. | Ober- und Unterseite / abgeschrägt |

Hinweis: Die Abdeckelemente unterscheiden sich in der Positionierung der Dorne und der Aussparungen für die Geländerpfosten.

Einbau der Elemente A7 - A17 auf Winkelstütze auf Bettung, drainfähiger, zementgebundener Bettungsmörtel für hohe Beanspruchungen, Mischung und Ausführung gem. Herstellerangaben, Dicke: 10 mm
In den vorgelegten Bettungsmörtel sind die Abdecksteine hammerfest zu versetzen, durch die Verdichtung ist ein Setzmaß von ca. 1 cm zu berücksichtigen.
Zur Haftverbesserung des Steinmaterials ist eine Kontaktschlämme gem. Herstellerangabe zu verwenden, die Kontaktschlämme ist mit in die Einheitspreise einzukalkulieren.

Zusätzliche Verankerung der Abdecksteine mit 2-3 St. (s.o.) werkseitig eingelassenen Gewindestahl M12 (Dorne), aus Edelstahl, Werkstoff-Nr. 1.4462, L=410 mm.
Verguss der Dorne in Aussparungen Winkelelemente und Betonfundament mit schwindarmen Vergussmörtel, inkl. Herstellung der notwendigen Aussparungen für den Verguss der Dorne der Mauerabdecksteine, gem. Statik.

Die Betonfertigteile werden gesondert ausgeschrieben und geliefert.
Betonfertigteile auf Lagerfläche laden, zum Einbauort transportieren, Transportweg bis 3 km. Inkl. Fundament-, Schalungs- und Erdarbeiten.
Sämtliche anfallende Materialien sind aufzunehmen, von der Baustelle zu entfernen und ordnungsgemäß zu entsorgen bzw. einer Verwertung nach Wahl des AN zuzuführen, einschließlich Entsorgungsgebühren.

Ausführung gem. Plan-Nr.:  LP5_PP_D_1302 / 1309 / 1310
  LP5_PP_S_1204
Menge: 26,000 m

**2.7.3 Einbau Mauerabdecksteine A18-A22, auf vorhandene Ufermauer ohne zusätzliches Fundament**
Einbau Mauerabdecksteine, auf vorhandene Ufermauer
in den folgenden Abmessungen:

| Nr. | Abmessungen | Anz. auf Mauer | Anz. Dorne | Sonderform |
| --- | --- | --- | --- | --- |
| A18 | 595 x 450 mm | 2 St. | 2 St. |  |
| A19 | 895 x 450 mm | 1 St. | 3 St. |  |
| A20 | 895 x 450 mm | 1 St. | 3 St. |  |
| A21 | 895 x 450 mm | 1 St. | 3 St. |  |
| A22 | 902 x 450 mm | 1 St. | 3 St. |  |

Herstellen der erforderlichen Bohrungen im Mauerwerksbestand (Ufermauer)je Abdeckstein. Zusätzliche Verankerung jedes Abdecksteins mittels 2 bis 3 Stück werkseitig eingelassener Gewindestähle/Dorne M12 aus Edelstahl, Werkstoff-Nr. 1.4462, Länge L = 800mm. Die Dorne sind im Bestand hohlraumfrei und kraftschlüssig mittels Injektionsmörtel einzukleben, fachgerechte Abtransportieren und Entsorgen aller anfallenden Bohr- und Mörtelreste
Menge: 5,000 m

#### 2.8 EINBAU SITZKANTEN

*Hinweis: Vorbemerkung*
Die Ausführung der nach den anerkannten Regeln der Technik erforderlichen Schutzmaßnahmen ist zu berücksichtigen.
Sitzkante als Sonderanfertigung gem. Detail und Statik.

Material bauseits (VOL-Ausschreibung), wie nachfolgend aufgeführt:

Eigenschaften der Sitzkante:
Sitzkante aus Betonwerkstein DIN V 18500, aus Stahlbeton gem. Angabe Statik, Ausführung der Ansichtsflächen entsprechend dem DBV-Merkblatt für Sichtbeton / SB-Klasse 4, Rutschwiderstand: mind. SRT > 55

Betongüte:
Beton C35/45 (LP), XC4, XFI, WF, hergestellt mit erhöhtem Frost- Tausalzwiderstand nach CDF Prüfverfahren, Nachweis erforderlich; Bewehrung und Betondeckung nach Angaben Statik

Kantenausbildung: Silikonfasen 3 mm allseitig
Farbe : anthrazit-grau / Zuschlagsstoff farblich passende Edelsplitte
Oberflächenbehandlung für alle sichtbaren Ansichtsflächen : gesäuert oder gestrahlt, alle Fertigbeton-Elemente werden in Gussbauweise in einem Betonwerk gefertigt

Abmessungen:
Bauteil U-förmig in unterschiedlichen Längen

**2.8.1 Einbau Sitzkante - Bezeichnung SK1**
*** Bezugsbeschreibung
Einbau Sitzkante SK 1, Betonfertigteil, U-förmig aus Sichtbeton.
Einbauen wie folgt:

Sitzkante:  Betonfertigteil, U-förmig, 0,80 x 0,76 x 0,73 m  (LxBXH),  Stahlbeton

Bettung:  Drainfähiger, zementgebundener Bettungsmörtel für hohe Beanspruchungen, Mischung und Ausführung gem. Herstellerangaben, Dicke: 40 mm
  In den vorgelegten Bettungsmörtel sind die Sitzstufen hammerfest zu versetzen, durch die Verdichtung ist ein Setzmaß von ca. 1 cm zu berücksichtigen.
  Zur Haftverbesserung des Steinmaterials ist eine Kontaktschlämme gem. Herstellerangabe zu
  verwenden, die Kontaktschlämme ist mit in die Einheitspreise einzukalkulieren.

Fundamente: Betonfundamente C 25/30, geschalt
  Abmessungen 1,00 x 0,80 x 0,40 m (LxBxH), Bewehrung
  nach Angaben Statik
  Sauberkeitsschicht 10 cm aus Magerbeton C12/15

Die Betonfertigteile werden gesondert ausgeschrieben und geliefert.
Betonfertigteile auf Lagerfläche laden, zum Einbauort transportieren, Transportweg bis 3 km. Inkl. Fundament-, Schalungs- und Erdarbeiten.
Sämtliche anfallende Materialien sind aufzunehmen, von der Baustelle zu entfernen und ordnungsgemäß zu entsorgen bzw. einer Verwertung nach Wahl des AN zuzuführen, einschließlich Entsorgungsgebühren.

Ausführung gem. Plan-Nr.: LP5_PP_D_1303 und 1311
Menge: 4,000 St

**2.8.2 Einbau Sitzkante - Bezeichnung SK2**
*** wie Position 2.8.1
Einbau Sitzkante SK 2, Betonfertigteil, U-förmig aus Sichtbeton.
Einbauen wie folgt:

Sitzkante:  Betonfertigteil, U-förmig, 2,20 x 0,76 x 0,73 m  (LxBXH)
Fundament:  Abmessungen 2,40 x 0,80 x 0,40 m (LxBxH)

Ausführung gem. Plan-Nr.: LP5_PP_D_1303
Menge: 2,000 St

#### 2.9 AUSSTATTUNG

*Hinweis: Einfriedungen*

**2.9.1 Doppelstabmattenzaun errichten**
*** Bezugsbeschreibung
Doppelstabmattenzaun liefern und fachgerecht montieren.
Umlaufend um Wassersportgemeinschaft.
Zaunhöhe = 1,60 m.
Pfosten: Rechteckhohlprofile 60x40x2 mm
Pfostenlänge über Gelände: 1,60 m,
Pfostenabstand: 2,00, Herstellerangaben beachten.
Gesamtpfostenlänge 220 cm, Einbau in Fundament,
Stahlbetonfundament nach Herstellerangaben
C12/15, 0,4m x 0,4m x 0,8m,
Bewehrungsgrad nach Herstellerangabe.
Einschl. erforderlicher Erdarbeiten.
einschl. Liefern aller Materialien.
Verwertung Überschussmassen nach Wahl des AN.
einschl. erforderliche Eckpfosten,
einschl. Pfostenkappen aus PVC bündig,
Gittermatten:
punktgeschweißte Rundstäbe,
waagerecht als Doppelstab: 8 mm,
senkrechte Stäbe: 6 mm,
Mattenlänge: 2,01 m (ohne seitliche Überstände)
Mattenhöhe: 1,60 m,
Maschenweite: 50/200 mm.
Mattenbefestigung nach System Hersteller.
Korrosionsschutz:
feuerverzinkt nach DIN 50976 und zusätzlich im elektrostatischen Verfahren beschichtet, PVC Einschichtfarbe,
Farbton: Vorgabe AG (grün)
Mindestschichtdicke: 40 µm.
Eventuelle Beschädigungen der Verzinkung und/oder der Kunststoffbeschichtung sind mit Zinkspray
Kunststoffspray dauerhaft auszubessern.
Abrechnung nach hergestellter Länge.
einschl. erforderliche Aussteifungen,
einschl. erforderliche Eck- und Türpfostenaussteifungen.
Menge: 204,000 m

**2.9.2 Umklappbarer Doppelstabmattenzaun (Uferbereich)**
*** wie Position 2.9.1
Umklappbarer Doppelstabmattenzaun als Hochwasserschutz-Konstruktion liefern und montieren
Lieferung und fachgerechte Montage eines hochwassersicher umklappbaren Doppelstabmattenzauns im unmittelbaren Uferbereich der Wassersportgemeinschaft (Wasserwechselzone). Die Konstruktion muss so ausgeführt sein, dass die Zaunelemente bei drohendem Hochwasser oder Treibgutgefahr mit einfachen Handgriffen werkzeuglos entriegelt und flach in Richtung des Geländes umgelegt werden können.
Klappmechanik: Jeder Zaunpfosten ist im bodennahen Bereich mit einem stabilen, korrosionsbeständigen Drehgelenk (Klappmechanismus) auszustatten. Eckpfosten: Einschl. speziell ausgebildeter Eck- und Endpfostenaussteifungen, die den Klappvorgang der angrenzenden Felder nicht blockieren.
Arretierung & Aussteifung: Einschl. aller erforderlichen Klapp-Aussteifungen (Schrägstützen) je Pfosten zur lagesicheren Fixierung im aufrechten Zustand. Die Arretierung der Stützen/Pfosten hat über leicht bedienbare, verliersichere Bolzen- oder Spliftsysteme (Edelstahl) zu erfolgen.
Einbau der Pfosten-Basisgelenke in ortsbetonierte Stahlbetonfundamente nach statischen Vorgaben des Systemherstellers. Fundamentgröße mindestens 0,40 m x 0,40 m x 0,80 m; Beton: Güte C12/15. Einschl. aller erforderlichen Erdarbeiten (Aushub, Sohlböschung). Überschüssige Massemassen/Aushub sind nach Wahl des AN fachgerecht zu verwerten oder zu entsorgen.
Menge: 12,000 m

**2.9.3 Zweiflügliges Tor für Doppelstabmattenzaun**
Zweiflügliges Tor herstellen, liefern und einbauen,
2x Drehflügel mit je ca. 3,25 m Breite, handbetätigt,
als Tor mit lichter Öffnungsgesamtbreite ca. 6,50 m,
Höhe 1,6 m,
Öffnungswinkel: nach innen mind. 100°,
aus Stahlvierkantrohr S235 DIN EN 10219-2,
Querschnitt 40/40 mm, Wanddicke 2 mm,
Feldfüllung mit Stabgitter wie Zaun im Rahmen eingeschweißt,
feuerverzinkt DIN EN ISO 1461 und
pulverbeschichtet DIN 55633, Farbton wie Zaun,
mit Drückergarnitur ohne Schloss (Schlosseinbau verbereitet),
beidseitig beweglich, mit Seitenfeststeller und Fangöse,
2 Stk. Torpfosten aus Stahlvierkantrohr S235 DIN EN 10219-2,
Querschnitt 60/60 mm, Wanddicke 3 mm,
Gesamtpfostenlänge über 220 bis 260  cm, Einbau in Fundament,
Stahlbetonfundament C12/15, 0,5m x 0,5m x 1,2m,
Bewehrungsgrad nach Herstellerangabe.
Einschl. erforderlicher Erdarbeiten.
einschl. Liefern aller Materialien.
Verwertung Überschussmassen nach Wahl des AN.
Menge: 1,000 St

**2.9.4 Einflügliges Tor für Doppelstabmattenzaun**
Zweiflügliges Tor herstellen, liefern und einbauen,
1x Drehflügel mit ca. 1,50 m Breite, handbetätigt,
als Tor mit lichter Öffnungsgesamtbreite ca. 1,50 m,
Höhe 1,6 m,
Öffnungswinkel: nach innen mind. 160°,
aus Stahlvierkantrohr S235 DIN EN 10219-2,
Querschnitt 40/40 mm, Wanddicke 2 mm,
Feldfüllung mit Stabgitter wie Zaun im Rahmen eingeschweißt,
feuerverzinkt DIN EN ISO 1461 und
pulverbeschichtet DIN 55633, Farbton wie Zaun,
mit Drückergarnitur ohne Schloss (Schlosseinbau verbereitet),
beidseitig beweglich, mit Seitenfeststeller und Fangöse,
2 Stk. Torpfosten aus Stahlvierkantrohr S235 DIN EN 10219-2,
Querschnitt 60/60 mm, Wanddicke 3 mm,
Gesamtpfostenlänge über 220 bis 260  cm, Einbau in Fundament,
Stahlbetonfundament C12/15, 0,5m x 0,5m x 1,2m,
Bewehrungsgrad nach Herstellerangabe.
Einschl. erforderlicher Erdarbeiten.
einschl. Liefern aller Materialien.
Verwertung Überschussmassen nach Wahl des AN.
Menge: 1,000 St

*Hinweis: Böschungstreppe*

**2.9.5 Planum herstellen Abweichung +-2 cm*Verf. 45 MN/m2**
StL-Nr. 0810625524
Planum herstellen.
Max. Abweichung von der Sollhöhe +2/-2 cm.
Verformungsmodul =  45 MN/m2
Menge: 6,000 m2

**2.9.6 Kiestragschicht herstellen. * 0/32 DPr min. 100 v.H. * Dicke 30-35 cm U min.13+Filterst**
Kiestragschicht als Sauberkeitsschicht herstellen.
In Gründungsebenen von Bauwerken.
Baustoffgemisch 0/32.
Verdichtungsgrad DPr mindestens 100 v.H.
Einbaudicke 30 bis 35 cm.
Baustoffgemisch aus natürlichen Gesteinskörnungen
Ungleichförmigkeitszahl U mindestens 13. Die Filterstabilität gegenüber dem Bettungsstoff muss eingehalten
werden.
Menge: 2,000 m3

**2.9.7 Böschungstreppe * H/B Unterl. AG Betonfertigteile * beids. Tr.w. Bet. TB 10/25 Fugenmörtel**
Böschungstreppe an Gelände Ruderverein mit beidseitiger Treppenwange aus Betontiefbord nach Unterlagen des AG gemäß RiZ Bösch liefern und
herstellen.
Einbau im trockenen Bereich, Wasserhaltung wird
gesondert vergütet.
Blockstufen aus Betonfertigteilen 400x170x1500 mm mit
Rutschhemmklassifizierung R12
Druckfestigkeit C 25/30 XF3
Böschungsneigung i. Mi. 1:3
Treppensteigung 18 cm
Treppenauftritt 30 cm
Treppenbreite ohne Wangen 1,50 m.
Treppenwange = Betontiefbord 10x30 cm.
Betonteile in Betonbettung versetzen.
Stufen mit leicht entwässernder Neigung versetzen.
Beidseitige Treppenwange aus Betontiefbord auf 20 cm
Bettung und mit Rückenstütze 15 cm breit und bis 5 cm
unter OK Bord aus Beton C12/15.
Fugen mit Fertigzementmörtel verfüllen.
Böschungstreppen in Teilabschnitten siehe Unterlagen
des AG.
Menge: 4,500 m

**2.9.8 Bordsteine trennen 10/30-8/20*BSt.nassschneiden BSt. trennen**
StL-Nr. 111153252201
Bordsteine auf Passmaß trennen.
Bordstein aus Beton, ca. 10/30 bis 8/20 cm.
Bordstein trennen durch Nassschneiden.
Bordstein quer trennen.
Menge: 6,000 St

**2.9.9 Bordsteine trennen 10/30-8/20*BSt.nassschneiden BSt.Gehrung tr.**
StL-Nr. 111153252202
Bordsteine auf Passmaß trennen.
Bordstein aus Beton, ca. 10/30 bis 8/20 cm.
Bordstein trennen durch Nassschneiden.
Bordstein auf Gehrung trennen.
Menge: 4,000 St

*Hinweis: Geländer*

**2.9.10 Stahlgeländer einbauen*Stahl H = 1100 mm*Rohrg.in Bösch. Pf. in Beton.*Verz./EP/PUR**
StL-Nr. 2412131391260041
Geschweißtes Stahlgeländer nach Unterlagen des AG einbauen.
Abrechnung nach Länge des Handlaufs zwischen den
Achsen der Endpfosten bzw. Endstäbe.
Geländer 'Böschungstreppe Wassersportgemeinschaft'
Baustoff = Stahl
Höhe des Geländers 1100 mm.
Ausbildung als Rohrgeländer in Böschungen.
Verankerung durch Einbetonieren des Pfostens.
Korrosionsschutz: Geländer feuerverzinken, zu beschichtende Flächen sweep-strahlen. Zwei Zwischenbeschichtungen auf Epoxidharz-Grundlage nach Blatt 87, Sollschichtdicke je 80 mym. Deckbeschichtung auf Polyurethan-Grundlage nach Blatt 87, Sollschichtdicke 80
mym.
Menge: 7,000 m

**2.9.11 Betonfertigteile einbauen FT:Stahlbeton C25/30 XF2, XC4, XD2 Bretter ungehob.**
StL-Nr. 2211851891210200
Bewehrte Betonfertigteile entsprechend statischen und
konstruktiven Erfordernissen nach Unterlagen des AG
herstellen und einbauen.
Bauteil 'Stahlbetonfundament für Pfosten Stabgeländer, in Anlehnung an GEL 7'
Fertigteile aus Stahlbeton.
Druckfestigkeitsklasse C25/30.
Expositionsklasse XF2, XC4 und XD2.
Sichtflächenschalung = Ungehobelte Bretter gleichen
Querschnitts mit profilierten Seiten (Nut und Feder o-
der dgl.).
Menge: 4,000 St

#### 2.10 LANDSCHAFTSBAU

**2.10.1 austriebfähige Steckhölzer, Dicke 2-4 cm, Länge über 80-120 cm**
austriebfähige Steckhölzer zur Sicherung, Dicke 2 bis 4 cm, Länge über 80 bis 120 cm, Salix viminalis (Korbweide) und /oder Fraxinus excelsior (Gemeine Esche), Bodengruppe 3 DIN 18915 (nicht bindig, steinig), Neigung der Fläche steiler als 1:4 bis 1:2, liefern und pflanzen (einbauen).
Menge: 50,000 St

**2.10.2 Oberboden liefern auftragen**
Oberboden, liefern, profilgerecht auftragen,
Bodengruppe 1 DIN 18915 (organisch), eine Bodengruppe,
Bodengruppe 1 OH DIN 18196 (grob- bis gemischtkörniger Boden mit Beimengungen humoser Art),
Auftragsdicke >/= 20 bis 30 cm.
Menge: 100,000 m2

**2.10.3 Feinplanie für Raseneinsaat**
Herstellen einer fachgerechten Feinplanie auf den
Ansaatflächen, incl. Fräsarbeit bei scholligem Oberboden
als Vorarbeit zur Raseneinsaat
Steine, Unkraut, Fremdkörper,schwer verrottbare Pflanzenteile
und dergleichen ablesen;
Planumsabweichung +/- 3 cm auf 4 m Messstrecke.
auf Böschungen und Ebenen
Menge: 850,000 m2

**2.10.4 Rasenansaat mit REGIO-Saatgut Ufermischung**
REGIO-Saatgutmischung liefern und ansäen
inkl. einigeln, Fläche walzen und anwässern.

Saatgut: zertifiziertes Regiosaatgut nach RegioZert®
Mischung: Herkunftsregion 4, UG 4
(Ostdeutsches Tiefland)
autochthones Saatgut für gewässerbegleitende
Hochstaudenfluren (Ufermischung)
Mischung vor Bestellung Abstimmen mit ökolog. Baubegleitung
Mischung durch AG freigeben lassen.

Zusammensetzung:
65 .. 70% Gräser
30 .. 35% Kräuter und Leguminosen
Ansaatmenge:  5 g/m² (bei Erosionsgefahr 7 g/m²)
zusätzlich 2 g/m² Ammensaat
Neigung: eben bis 1:1 geneigt,

Der Nachweis erfolgt über den Lieferschein.
Abrechnung nach m² Rasenfläche.
Menge: 850,000 m2

### 3 WIDERLAGER FUER LANDGANG

#### 3.1 ERDARBEITEN

**3.1.1 Baustoff liefern für Bauwerk**
Geeigneten Baustoff liefern
Baustoff:
- Füllboden, wasserdurchlässig und verdichtungsfähig gem. ZTV-E StB / ZtV-Wegebau, Tab. 10,
Körnung 0 - 32 mm,
Bodengruppen SI, SW, GI, GW gem. DIN 18196, intermittierend bis weitgestuft, frostsicher,
gut verdichtbar
Materialwerte nach EBV = BM-F0*

Baustoff muss für Einbau in Wasserschutzgebieten nach Unterlagen des AG geeignet sein.

Baustoff auf Zwischenlager des AG abladen

Abrechnung nach Auftragsprofilen in m³
Menge: 36,000 m3

**3.1.2 gelieferten Boden einbauen**
Einbau der Hinterfüllung mit verdichtungsfähigem Material
(nach ZTVE-StB, Einbau lagenweise, verdichtet mit EV2 45 MPa)

Boden lagert außerhalb der Baustelle auf Flächen nach Unterlagen des AG. Boden bzw. Fels fördern und in Auftragsbereichen profilgerecht einbauen und
verdichten einschließlich ggf. erforderlicher Wasserzugabe.
Transportentfernung bis 500m

Liefermassen mit EBV Einstufung BM 0*, F 0* einzusetzen.

Die Hinterfüllung des Bauwerkes erfolgt nach ZTVE-StB, Abschnitt 10.3 lagenweise (d <= 30 cm) mit Verdichtung auf DPr ≥ 100 % sowie Ev2 OK Planum ≥ 45 MPa.
Verdichtungsgrad und Verformungsmodul sind in Zwischenlagen im Rahmen der Eigenüberwachung vom AN ohne gesonderte Vergütung nachzuweisen.
Menge: 36,000 m3

#### 3.2 SPUNDWANDEINFASSUNG

**3.2.1 Spundwand liefern Länge bis 12,50 m**
Stahlspundbohle aus Stahl S355GP DIN EN 10248, nur liefern,
Schlossdichtung mit bitumenhaltiger Paste,
Art = U-Spundbohle.
Steg-/Rückendicke mind. 10 mm
Widerstandsmoment Wy 1405 cm3/m Wand,
Breite 75 cm, Länge bis 12,50 m, Neumaterial

Hersteller/Typ '....................................................'
vom Bieter einzutragen.
Menge: 12,000 t

**3.2.2 Stahlspundbohlen einbringen**
Stahlspundbohlen und/oder Konstruktionsspundbohlen nach
freigegebenem Rammplan, Baubeschreibung und Gründungsgutachten
einbringen. Arbeitstechnische Lochungen sind zu verschließen.

Erforderliche Eckprofile und Passbohlen - sofern nicht gesondert ausgewiesen - sind in die Position einzukalkulieren.

Art = U-Spundbohle.
Widerstandsmoment Wmin = 1405 cm3/m Wand,
Schlossdichtung mit bitumenhaltiger Paste, Breite 75 cm, Länge bis 12,50 m, Einbringtiefe bis 12,50 m, Boden gemäß Baugrund-/Gründungsgutachten.

Es werden beim Einbringen die Spundwände in Wandachse nach Länge abgerechnet (gesamte Fläche).

Es gelten folgende Rammtoleranzen:
Seitliche Abweichung von der Spundwandachse ± 30 mm;
Versprung zwischen 2 Doppelbohlen ± 5 mm;
Oberkante der eingebauten Profile ± 30 mm;
Unterkante der eingebauten Profile ± 100 mm;
Neigung der Profile ± 0,5°;

Ggf. erforderliche Hilfsgeräte und Hilfsmittel zur Einhaltung der vorgegebenen Rammtoleranzen sind in den Einheitspreis einzukalkulieren.

Im Übrigen gilt die EAU 2020.

- Erschütterungsarmes Einbringen nach Wahl AN !
- Resonanzfreier An- und Auslauf des Einbringgerätes
- technologisch bedingte Erdarbeiten sind einzukalkulieren

Baugrund leicht bis normal rammbar, Mit Rammhindernissen muss lediglich im Bereich vorhandener Bauwerksgründungen (Bauwerkshinterfüllung) bzw. im Bereich der vorhandenen Stahlleitungen gerechnet werden.
Die Beseitigung von Rammhindernissen wird gesondert vergütet.

Spundbohlenlieferung wird gesondert vergütet.

SPW-Profil: '........................................'

Einbringverfahren: '..................................................'

Ausführungssystem: '...............................................'
vom Bieter einzutragen.
Menge: 112,500 m2

**3.2.3 Vorbohren als Einbringhilfe**
Auflockerungsbohrung von dicht gelagerten Sand-/Kiesschichten sowie im Bereich von Altfundamenten herstellen, Boden und Bohrbarkeitsklassen gemäß Baugrundgutachten, anfallende Stoffe gehen in Eigentum des AN über, Entsorgung wird nicht gesondert vergütet.
Bohrlochenddurchmesser ca.  300 bis 500 mm.
als Rammhilfe für Spundwandeinbringung bis 12,00 m Tiefe
Überschussboden nicht auf der Baustraße lagern
Überschussboden auf Lager des AN transportieren und lagern
Gerätetechnik nach Wahl des AN (Mäkler, Stitcher oder gleichwertig)
Abrechnung erfolgt nach Laufmeter Bohrung.

Verfahren '....................................................'
vom Bieter einzutragen.
Menge: 160,000 m

**3.2.4 Verpressanker herstellen**
Verpressanker gemäß Leistungsbeschreibung,
und statischen Erfordernissen einschl. Kopfausbildung
und aller Bohrarbeiten herstellen.
Bei in Leistungsbeschreibung angegebenem, drückendem
Grundwasser erf. Maßnahmen ausführen.
Bohrgut bis zur Wiederverwertung oder Entsorgung
gemäß Leistungsbeschreibung zwischenlagern.
Überschusssuspension vom AN im Einklang mit den einschlägigen abfallrechtlichen Vorschriften beseitigen.
Lieferungs- und gerätebedingte Stöße herstellen.
Einschließlich arbeitstechnischer Überstände des
Zugglieds. Einschließlich Abnahmeprüfung.
Herstellen der Anschlusskonstruktion an dem zu
verankernden Bauteil und das Durchführen
der Eignungsprüfung werden gesondert vergütet.
Säubern der Arbeitsebene, Wasserhaltung und
Erdarbeiten werden gesondert vergütet.
Allg. bauaufsichtl. zugel. Ankersystem nach Wahl
des AN. Das Durchörtern von in der Leistungsbeschreibung angegebenen Hindernissen und Feststoffen
wird nicht gesondert vergütet.
Vorspannung '110 kN/m'
Zweck = Daueranker.
Art = Einstabanker.
Ankerlänge Lfree + Lfixed in m = '12'

Krafteintragungslänge Lfixed in m = '5'

Bemessungswert d. Beanspruchung Ed in kN mind. = '194'
Ankerneigung bis 20 Grad.
Menge: 2,000 St

**3.2.5 Eignungsprüfung an Verpressanker durchführen**
Eignungsprüf. nach DIN EN 1537 an 3 Verpressank. gemäß
Leistungsbeschreibung durchführen. Versuchsanker für
den Belastungsversuch herrichten. Wasserstände gemäß
Leistungsbeschreibung. Versuchseinrichtung
auf- und abbauen sowie vorhalten und betreiben,
einschließlich prüffähiger statischer Berechnungen
des Versuchsaufbaus. Wasserhaltung durchführen.
Übergabe der Berichte analog und digital gemäß
Leistungsbeschreibung.
Herstellung d. Widerlager nach Wahl des AN u. stat.
Erf.
Zweck = Eignungsprüfung an Daueranker.
Es ist eine anerkannte Prüf- und Überwachungsstelle
(PÜZ) und Zertifizierungsstelle einzuschalten.
Die Überwach. der Prüfung, Auswertung und Dokumentation
der Versuchsergebn. durch anerk. Prüf-, Überwachungs-
und Zertifizierungsstelle wird nicht gesondert
vergütet.
Art des Verpressankers = Einstabanker.
Neigung = '20°'

Prüflast in kN = '291'
Ankerkopf liegt über der Wasserwechselzone.
Menge: 1,000 St

**3.2.6 Ankerplatte herstellen**
Ankeranschlusskonstruktion gemäß Leistungsbeschreibung
und statischen Erfordernissen herstellen und einbauen.
Wasserstände gemäß Leistungsbeschreibung.
Durchdringungsfenster herstellen und Erdarbeiten
durchführen. Hilfskonstruktionen auf- und abbauen.
Säubern der Arbeitsebene und Wasserhaltung werden
gesondert vergütet.
Art der Ankeranschlusskonstruktion = Ankerplatte.
Ausführung als geschweißte Konstruktion.
Bemessungswert d. Beanspruchung Ed in kN = '195'
Ankeranschluss liegt über der Wasserwechselzone.
Menge: 2,000 St

*Hinweis: Nebenleistungen*

**3.2.7 Rammhindernis beseitigen**
Durchbohren von Steinen / Altfundamenten / Stahlbeton/ Beseitigung von Hindernissen im Bereich der Auffüllung Homogenbereiche 1 und 2 nach Wahl des AN. Die Ausführung erfolgt ausschließlich auf gesonderte Veranlassung durch den AG.

Verrechnungssatz für erforderlichen Maschinen- und Personalaufwand nach Wahl des AN, auf Anordnung des AG einsetzen, der Verrechnungssatz für das jeweilige Gerät umfasst sämtliche Aufwendungen für den Einsatz, insbesondere Gerätevorhalte- und Betriebsstoffkosten sowie sämtliche Zuschläge einschließlich der Kosten für das Bedienpersonal.
Der Verrechnungssatz gilt für das zum Zeitpunkt des Abrufes einsatzbereit auf der Baustelle befindliche Baugerät.
Vergütet werden die angefangene Stunden zwischen Einsatzbeginn und - ende, jedoch ohne Reparatur- und Wartungszeiten.

Der Verrechnungssatz für das Gerät umfasst sämtliche Aufwendungen für den Betrieb, Gemeinkosten, Wagnis und Gewinn

Maschinen-/Gerätetyp '....................................................'
vom Bieter einzutragen.
Menge: 4,000 h

**3.2.8 Spundwandholm**
Holm als Abdeckung und Kantenschutz einer Spundwand
nach Unterlagen AG und Werkstattzeichnung
mit Abmessungen entsprechend Spundwandprofil
herstellen und einbauen.
Abgerechnet wird in Vorderkante Wand ohne Berücksichtigung
von Nischeneinsprüngen,
nach Unterlagen AG und Werkstattplanung
Blechdicke 10 mm
Breite nach Aufmaß eingebrachter Spundwand
Verbindung mit Spundwand geschweißt.
Holm in Abschnitten mit max. 6 m Länge, 2 cm Fuge zw.
den Abschnitten, Fugenüberbrückung mit einseitig
eingeschweißten Blechen an Flansch und Steg.
Material = S235JR.
Vorbereiten der Oberfläche und Beschichten werden gesondert vergütet (Korr.-schutz für luftbeaufschlagte Flächen).
Menge: 9,000 m

#### 3.3 STAHLBETONBAU

**3.3.1 Unterbeton unbewehrt Beton C16/20 D 15 cm**
Unterbeton der Schutzschichten, als unbewehrter Beton, Normalbeton C 16/20
DIN EN 206-1, DIN 1045-2,
liefern und einbauen
Unterbeton als Profilausgleich auf Unterwasserbetonsohle
Einbau im wasserfreien Zustand
dicke im Mittel 15cm
Menge: 1,000 m3

**3.3.2 Bewehrung Bodenplatte aus Betonstabstahl B500 A**
Bewehrung aus Betonstabstahl BSt 500A DIN 488,
Betonstabstahl nach Ausführungszeichnungen und Stahllisten schneiden, biegen, frei Verwendungsstelle liefern und verlegen inkl. lagegerecht befestigen

Bauteil = Widerlager Landgang
Herstellung in 2 Betonierabschnitten

Ausführung gemäß Ausführungszeichnungen und Stahllisten.
Alle erforderlichen Durchmesser und Stahlsorten sind einzurechnen.

inkl.
- Anschlussbewehrung und Übergreifungsstöße zwischen den Betonierabschnitten
- Abstandhalter und Unterstützungen (geeignet für WU-Konstruktionen, korrosionsbeständig)
- Berücksichtigung sämtlicher Einbauteile, Rohrdurchführungen, Aussparungen und Fugenabdichtungen
- Anpassung der Bewehrung im Bereich von Öffnungen und Durchdringungen
Bewehrung für wasserundurchlässige Konstruktion (WU-Bauweise, Feuchtigkeitsklasse WA) unter Berücksichtigung der Anforderungen an die Rissbreitenbegrenzung ausführen.
Abrechnung nach kg eingebauter Bewehrung gemäß Stahlliste
Menge: 700,000 kg

**3.3.3 Ortbeton Widerlager Stahlbeton C35/45, d=80cm**
Ortbeton, liefern, einbauen und verdichten, Sohle
Nachbehandlung nach Betonierkonzept ausführen
als Stahlbeton, Normalbeton C 35/45 DIN EN 206-1,
DIN 1045-2, nach ZTV ING
0/16 mm Körnung
Expositionsklasse Frostangriff mit Taumittel XF4,
Expositionsklasse Bewehrungskorrosion, ausgelöst durch Karbonatisierung XC4, XD3.
Feuchtigkeitsklasse WA
Menge: 3,500 m3

**3.3.4 Fugeneinlage einbauen Stützwand Hartschaum Dicke 2 cm.**
StL-Nr. 221232304102
Fugeneinlage nach Unterlagen des AG einbauen.
Bauteil = Stützwand.
Einlage aus Hartschaumplatten.
Dicke = 2 cm.
Menge: 2,000 m2

#### 3.4 STAHLBAU

**3.4.1 Stegwiderlager - Stahlbau**
Feste Einbauteile = Stegaufnahme einschl. Konsole,
nach Unterlagen des AG und Werkplanung herstellen,
liefern und einbauen.
Konstruktion in Abhängigkeit der Lage der Spundwände.

Bauteile:
- 2 x Seitliche Stirnblech, Bl  600 x 350 x 20 mm
- 1 x Bodenplatte (Auflagerblech) Bl  1400 x 600 x 16 mm
- 1 x Rückwand Bl  1400 x 350 x 10 mm
- 2 x Konsole Bl  300 x 300 x 10 mm

Bleche nach örtlichem Aufmaß und Werkstattplanung herstellen und liefern.
Breite variiert in Abhängigkeit der Lage zum Spundwandtal.
Bleche an Spundwand anschweißen,

Materialien = S 235 JR.
Materialgütenachweis durch Werkszeugnis 2.2 nach DIN EN 10204.
Einschl. Kleinteile und notwendige Schweißarbeiten sowie Lochungen,

Korrosionsschutz für stark beanspruchte Flächen
wird gesondert vergütet.
Montage - und Schadstellen sind auf der Baustelle
entsprechend ZTV-W LB 218 fachgerecht nachzuarbeiten
und werden nicht gesondert vergütet.

Abgerechnet wird nach eingebautem Stahlgewicht
entsprechend Werkstattzeichnung.
Menge: 0,250 t

**3.4.2 Kleinstahlteile als Zubehör für Gesamtanlage**
Kleinstahlteile als Ausrüstungszubehör nach Unterlagen
AG herstellen, liefern und einbauen. Werkstattzeichnung erstellen.
Material = S 235 JR.
Materialgütenachweis durch Werksbescheinigung.
Korrosionsschutz wird gesondert vergütet.
Der Einheitspreis gilt unabhängig von der eingebauten
Menge und der Gewichte der Kleinteile.
Materialgütenachweis durch Werkszeugnis 2.2 nach
DIN EN 10204.

Abgerechnet wird nach tatsächlich eingebautem / übernommenem
Stahlgewicht entsprechend Werkstattzeichnungen.
Menge: 0,100 t

**3.4.3 Stahlgeländer einbauen*Stahl H = 1100 mm*Füllstabgeländer Verank.Fusspl.**
StL-Nr. 2412131391230039
Geschweißtes Stahlgeländer nach Unterlagen des AG einbauen.
Abrechnung nach Länge des Handlaufs zwischen den
Achsen der Endpfosten bzw. Endstäbe.
Geländer 'Zugang zum Steg'
Baustoff = Stahl
Höhe des Geländers 1100 mm.
Ausbildung als Füllstabgeländer.
Verankerung mit Fußplatte und Verbundankern.
Korrosionsschutz 'wird gesondert vergütet'
Menge: 4,000 m

**3.4.4 Verbundanker einbauen*Stahl, n.rostend Mit Kappe**
StL-Nr. 211215369011
Verbundanker entsprechend statischen und konstruktiven
Erfordernissen nach Unterlagen des AG einschließlich
Zubehör einbauen. Bohrloch herstellen.
Verbundanker 'M12, gemäß GEL 14'
Material = nichtrostender Stahl, Stahlsorte A4 oder A5
bzw. Werkstoff-Nr. 1.4401 oder 1.4571.
Kunststoffkappe aufsetzen.
Menge: 16,000 St

#### 3.5 SPW DRUCKDALBEN

**3.5.1 Spundwandpfahl liefern**
Stahlspundwandpfahl aus Stahl S355 GP DIN EN 10248, nur liefern,

Art = U-Vierfachpfahlprofil
Widerstandsmoment Wy 9270 cm3/Pfahl,
Breite mind. 1095 mm, Länge bis 8,50 m, Neumaterial

Hersteller/Typ '....................................................'
vom Bieter einzutragen.
Menge: 5,500 t

**3.5.2 Spundwandpfahl einbringen**
Stahlspundbohlen und/oder Konstruktionsspundbohlen nach
freigegebenem Rammplan, Baubeschreibung und Gründungsgutachten
einbringen. Arbeitstechnische Lochungen sind zu verschließen.

Art = Spundwandpfahl
Widerstandsmoment Wmin = 9270 cm / Pfahl
 Einbringtiefe bis 8,50 m, Boden gemäß Baugrund-/Gründungsgutachten.

Es werden beim Einbringen die Spundwandpfähle die Umfänge nach Länge abgerechnet (gesamte Fläche).

Es gelten folgende Rammtoleranzen:
Seitliche Abweichung von der Spundwandachse ± 30 mm;

Oberkante der eingebauten Profile ± 30 mm;
Unterkante der eingebauten Profile ± 100 mm;
Neigung der Profile ± 0,5°;

Ggf. erforderliche Hilfsgeräte und Hilfsmittel zur Einhaltung der vorgegebenen Rammtoleranzen sind in den Einheitspreis einzukalkulieren.

Im Übrigen gilt die EAU 2020.

- Erschütterungsarmes Einbringen nach Wahl AN !
- Resonanzfreier An- und Auslauf des Einbringgerätes
- technologisch bedingte Erdarbeiten sind einzukalkulieren

Baugrund leicht bis normal rammbar, Mit Rammhindernissen muss lediglich im Bereich vorhandener Bauwerksgründungen (Bauwerkshinterfüllung) gerechnet werden. Die Beseitigung von Rammhindernissen wird gesondert vergütet.

Spundbohlenlieferung wird gesondert vergütet.

Einbringverfahren: '..................................................'

Ausführungssystem: '...............................................'
vom Bieter einzutragen.
Menge: 72,000 m2

*Hinweis: Nebenleistungen*

**3.5.3 Vorbohren als Einbringhilfe**
Auflockerungsbohrung von dicht gelagerten Sand-/Kiesschichten sowie im Bereich von Altfundamenten herstellen, Boden und Bohrbarkeitsklassen gemäß Baugrundgutachten, anfallende Stoffe gehen in Eigentum des AN über, Entsorgung wird nicht gesondert vergütet.
Bohrlochenddurchmesser ca.  300 bis 500 mm.
als Rammhilfe für Spundwandeinbringung bis 8,50 m Tiefe
Überschussboden nicht auf der Baustraße lagern
Überschussboden auf Lager des AN transportieren und lagern
Gerätetechnik nach Wahl des AN (Mäkler, Stitcher oder gleichwertig)
Abrechnung erfolgt nach Laufmeter Bohrung.

Verfahren '....................................................'
vom Bieter einzutragen.
Menge: 70,000 m

**3.5.4 Rammhindernis beseitigen**
Durchbohren von Steinen / Altfundamenten / Stahlbeton/ Beseitigung von Hindernissen im Bereich der Auffüllung Homogenbereiche 1 und 2 nach Wahl des AN. Die Ausführung erfolgt ausschließlich auf gesonderte Veranlassung durch den AG.

Verrechnungssatz für erforderlichen Maschinen- und Personalaufwand nach Wahl des AN, auf Anordnung des AG einsetzen, der Verrechnungssatz für das jeweilige Gerät umfasst sämtliche Aufwendungen für den Einsatz, insbesondere Gerätevorhalte- und Betriebsstoffkosten sowie sämtliche Zuschläge einschließlich der Kosten für das Bedienpersonal.
Der Verrechnungssatz gilt für das zum Zeitpunkt des Abrufes einsatzbereit auf der Baustelle befindliche Baugerät.
Vergütet werden die angefangene Stunden zwischen Einsatzbeginn und - ende, jedoch ohne Reparatur- und Wartungszeiten.

Der Verrechnungssatz für das Gerät umfasst sämtliche Aufwendungen für den Betrieb, Gemeinkosten, Wagnis und Gewinn

Maschinen-/Gerätetyp '....................................................'
vom Bieter einzutragen.
Menge: 4,000 h

**3.5.5 Kopfabdeckung aufschweißen**
Kopfabdeckung aufschweißen
Kopfplatte auf Dalbenrohr bauseits aufschweißen,
Kopfplatte Bl 20 mm, S235 JR,
Umlaufende dichte Kehlnaht a= 6 mm.

Dalben bereits eingebracht.
Einbaustelle der Kopfplatte 0,5-2,5m über Gelände.
Arbeitsmittel, Hilfsgeräte, die zum Aufschweißen
der Kopfplatte erforderlich sind (z.B. Hubgeräte),
sind in den Einheitspreis einzukalkulieren.
Menge: 2,000 St

**3.5.6 Anschluss Druckstab**
Feste Einbauteile = Anschlusslasche für Druckstab
nach Unterlagen des AG und Werkplanung herstellen,
liefern und einbauen.

Bauteile je Trennwand:
  -  2x Steglaschen einschl. Lochung (Durchmesser 85 mm) zum Befestigen der Druckstäbe (80 mm)

Bleche Bl  x 750... 500 x 10 mm nach örtlichem Aufmaß
und Werkstattplanung herstellen und liefern.

Bleche an Spundpfahl-Kopfabdeckung anschweißen,

Materialien = S 235 JR.
Materialgütenachweis durch Werkszeugnis 2.2 nach DIN EN 10204.
Einschl. Kleinteile und notwendige Schweißarbeiten sowie Lochungen,

Korrosionsschutz für stark beanspruchte Flächen
wird gesondert vergütet.
Montage - und Schadstellen sind auf der Baustelle
entsprechend ZTV-W LB 218 fachgerecht nachzuarbeiten
und werden nicht gesondert vergütet.
Menge: 2,000 St

**3.5.7 Verfüllen von Spundwandpfählen mit Beton und hohlraumfreiem Kopfverguss**
Vollständiges, hohlraumfreies Verfüllen des gerammten Spundwandpfahls (Vierfach-Pfahlprofil der Dalben D3 und D4) mit Beton sowie hohlraumfreier Verguss der verbleibenden Resträume unterhalb der teils schrägen Stahl-Kopfabdeckungen mittels fließfähigem Spezialmörtel.
Vorarbeiten: Reinigen des Pfahl-Innenraums von groben Verschmutzungen, Fremdkörpern, losem Erdreich oder stehendem Wasser vor dem Betonieren; Liefern und Einbringen von Transportbeton der Festigkeitsklasse z. B. C12/15 unter Berücksichtigung der Expositionsklassen für den Wasserbau X0.
Vorbereitung Kopfverguss: In den teils schrägen Stahl- Abdeckplatten /Kopfplatten sind zwei separate Öffnungen (jeweils eine Einlass-/Vergussöffnung und eine Entlüftungsöffnung) vorzusehen bzw. bauseitig zu nutzen, um den verbleibenden Restraum nach dem Aufschweißen der Platten vollständig zugänglich zu machen.
Hohlraumfreier Restraumverguss (Kopfverguss): Vollständiges, kraftschlüssiges Verpressen bzw. Vergießen des verbliebenen Hohlraums unter den schrägen Abdeckungen über die Vergussöffnungen. Zu verwenden ist ein pump- und fließfähiger, schwindfreier sowie frühhochfester Zementmörtel / Vergussmörtel. Der Verguss ist so lange einzubringen, bis das Material hohlraum- und blasenfrei an der Entlüftungsöffnung austritt.
Nacharbeiten: Sauberer, bündiger Abschluss des Vergussmaterials an den Öffnungen. Fachgerechtes Verschließen/Verschweißen der Vergussöffnungen nach Erhärten des Mörtels.
Nebenleistungen: Vorhalten aller erforderlichen Geräte (Betonpumpe, Rüttler, Spezial-Misch- und Verpresspumpen für den Vergussmörtel), Probenahme und Nachbehandlung.
Menge: 8,000 m3

**3.5.8 Kiesbettung 0/45**
Frostschutzschicht herstellen.
Baustoffgemisch 0/45.
Verdichtungsgrad DPr mindestens 100 v.H. und
Verformungsmodul EV2 auf der Oberfläche mindestens 120 MPa.
Einbaudicke 50 cm
Baustoffgemisch  aus natürlichen Gesteinskörnungen
Abgerechnet wird nach Auftragsprofilen.
Menge: 2,000 m3

#### 3.6 OBERFLAECHENGESTALTUNG

**3.6.1 Begrünung, Oberboden, Sedumpflanzen**
Extensive Flächenbegrünung mit Sedum liefern und herstellen

Liefern und fachgerechtes Herstellen einer extensiven Einschicht- oder Mehrschichtbegrünung auf vorbereitetem, wurzelfestem Untergrund gemäß den aktuellen FLL-Begrünungsrichtlinien.

Systemaufbau / Substrat:
- Liefern und Aufbringen von Vegetationssubstrat für Extensivbegrünungen (Mehrschichtbauweise, mineralisch/organisch gemischt).
- Schüttdicke im verdichteten Zustand: 100 mm.
- Das Substrat muss strukturstabil, frostbeständig und hoch wasserdurchlässig sein.

Ansaat / Bepflanzung (Sedum):
- Liefern und fachgerechtes Ausbringen von Sedum-Sprossen (Mischung aus mindestens 4-5 bewährten, standortgerechten Sedum-Arten wie Sedum acre, Sedum album, Sedum spurium u.a.).
- Ausbringungsmenge: mind. 60 g/m² bis 80 g/m².
- Alternativ (bei Flachballenpflanzen): Liefern und Einsetzen von Sedum-Flachballenpflanzen (mind. 12 Stk./m²).

Nebenleistungen (in den EP einzurechnen):
- Transport des Materials zur Einbaustelle, inkl. vertikalem Transport (Kran/Pumpe) bei Dachflächen.
- Planum herstellen und Substrat oberflächenbündig und gleichmäßig verteilen.
- Erste durchdringende Wassergabe (Anwässerung) unmittelbar nach der Ausbringung/Pflanzung.
- Sämtliche Reinigungsarbeiten an angrenzenden Bauteilen.

Abrechnung nach Planmaß der begrünten Fläche.
Menge: 6,000 m2

**3.6.2 Riffelblechbelag**
Riffelblechabdeckung auf Stahlbeton liefern und montieren

Liefern und fachgerechtes Montieren einer begehbaren Abdeckung aus Riffelblech (Tränenblech) auf bauseitigem Stahlbetonuntergrund.

Material/Ausführung:
- Werkstoff: Stahl S235JR, feuerverzinkt nach DIN EN ISO 1461
- Blechdicke: Grunddicke 5,0 mm / Gesamtdicke inkl. Riffelung 6,5 mm
- Riffelung: Muster nach DIN 59220 Duett

Befestigung:
- Befestigung mittels bauaufsichtlich zugelassener Dübel / Bolzenanker aus Edelstahl (V4A) zur Vermeidung von Kontaktkorrosion.
- Die Befestigungspunkte sind im Randbereich fachgerecht einzumessen und vorzubohren.
- Die Bohrlochtiefe und Randabstände im Beton sind gemäß Herstellervorgabe der Dübel einzuhalten.
- Schraubköpfe sind oberflächenbündig (gesenkt) auszuführen, um Stolperstellen zu vermeiden.

Nebenleistungen (in den EP einzurechnen):
- Sämtliche Pass- und Zuschnittarbeiten, einschließlich Kantenentgratung und nachträglichem Korrosionsschutz an den Schnittkanten.
- Herstellen von erforderlichen Bohrungen im Blech und im Betonuntergrund.
- Liefern aller Befestigungsmittel und Montagehilfen.
- Prüfen des Untergrundes auf Ebenheit und ggf. Ausgleich von geringen Unebenheiten mittels geeigneter, korrosionsbeständiger Unterlegscheiben oder Distanzplatten.

Abrechnung nach Aufmaß der tatsächlich abgedeckten Fläche (Flächenmaß).
Menge: 1,800 m2

#### 3.7 KORROSIONSSCHUTZ

**3.7.1 Korrosionsschutzsystem für stark beanspruchte Flächen herstellen**
Korrosionsschutzsystem für stark beanspruchte Flächen
nach Möglichkeit werkseitig herstellen.

Korrosionsschutz zum Teil auch in eingebautem Zustand vor Ort.

Hierzu zählen insbesondere folgende Teile:
  -  Spundwände bis ca. 1 m unter OK Gelände
  -  Randeinfassungen und Abdeckbleche etc.

nach ZTV- W LB 218 und DIN EN ISO 12944.
BAW- Liste der empfohlenen Beschichtungssysteme für den
Korrosionsschutz im Stahlwasserbau
- Korrosivitätskategorie:  Im 2/3
- Abrasionswiderstand:  stark
- Schutzdauer:  H, hoch

System:
1. Oberflächenvorbereitung SA 2.5
  Rauheitsgrad mittel (G), gem. DIN EN ISO 8503-1
2. Korrosionsschutzsystem nach BAW- Liste mit Gesamt-
  Trockenschichtdicke mind. 500 µm

Farbton der letzten Deckbeschichtung in
Abstimmung mit AG: DB703 (Eisenglimmer dunkelgrau)
(exakten Farbton vorab mit AG festlegen).

Fachgerechte Herstellung des Korrosionsschutzes
entsprechend ZTV-W LB 218.
Einschl. aller Hilfsmittel, Geräte und Baubehelfe, wie Leitern,
Gerüste, Schutzmaßnahmen.
einschl. Einhausung/Nebenarbeiten,

Zwingend erforderlich und einzukalkulieren:
Auffangen und Beräumen des Strahlguts und sonst. Rückstände,
sammeln in Containern, ordnungsgemäßes entsorgen.

Montage - und Schadstellen sind auf der Baustelle
entsprechend ZTV-W LB 218 fachgerecht nachzuarbeiten
und werden nicht gesondert vergütet.

Abgerechnet wird nach Anstrichfläche entsprechend
Werkstattplanung.
Menge: 80,000 m2

**3.7.2 Korrosionsschutz für luftbeaufschlagte Flächen, Geländer**
Korrosionsschutzsystem für luftbeaufschlagte Flächen herstellen.
Hierzu zählen insbesondere folgende Teile:

  -  festes Geländer Stegzugang

Korrosionsschutz zum Teil in eingebautem Zustand vor Ort.

Korrosionsschutz:
Geländer feuerverzinken nach DIN EN ISO 1461,
zu beschichtende Flächen sweep-strahlen.

Zwischenbeschichtung auf Epoxidharzgrundlage,
lösemittelarm (high solid), nach Blatt 94/95,
Sollschichtdicke 120 mym.

Deckbeschichtung auf Polyurethan-Grundlage,
lösemittelarm (high solid), nach Blatt 94/95 oder
auf Polyurethan-Grundlage nach Blatt 87,
Sollschichtdicke 80 mym.
Deckfarbe: DB 703 anthrazit- Eisenglimmer.
(exakten Farbton vorab mit AG anhand Farbtabelle festlegen)

Abgerechnet wird nach Anstrichfläche entsprechend
Werkstattplanung.
Menge: 4,000 m2

### 4 LANDLAGER

#### 4.1 ERDARBEITEN

**4.1.1 Boden Baugrube lösen fördern lagern**
Boden für Baugrube, nach Abtrag der Böschungssicherung,
profilgerecht lösen, fördern, lagern,
mit geböschten Wänden und mit Verbau, Verbau wird nicht gesondert vergütet, mit Behinderung durch Spundwandverbau, Spundwandtäler von Hand säubern,
Bodenaushub im Bereich der Spundwandtäler ist einzukalkulieren und wird nicht
gesondert vergütet.
Aushubtiefe bis 1,5 m
Boden: Altablagerung, Auelehm und Talsande gemäß Baugrundgutachten

Mengenermittlung nach Aufmaß an der Entnahmestelle.
Menge: 12,000 m3

**4.1.2 Wasserbaupflaster / Steinsatz aufnehmen und lagern**
Zerstörungsfreies Aufnehmen und Lagern von vorhandenem Wasserbaupflaster / Steinsatz
Sorgfältiges, händisches oder maschinelles Aufnehmen des vorhandenen Böschungspflasters (Steinsatz) im Arbeitsbereich des zu rammenden Spundwandpfahls zur Vorbereitung der Rammarbeiten. Die Abrechnung erfolgt nach tatsächlich aufgenommener Fläche.
Rückbau Pflaster: Zerstörungsfreies Lösen und Aufnehmen der Pflastersteine/Wasserbausteine aus dem vorhandenen Verband, einschließlich des Lösens aus dem bestehenden Fugen- und Bettungsmaterial; Grobes Reinigen der aufgenommenen Steine von anhaftendem Mörtel, Beton- oder Erdresten. Sortieren der Steine nach Wiederverwendbarkeit; Transport der für die Wiederverwendung geeigneten Steine innerhalb der Baustelle und fachgerechte, übersichtliche Lagerung auf einem seitlichen Zwischenlagerplatz.
Aufnehmen des direkt darunter liegenden, gelockerten Bettungs- und Fugenmaterials, soweit es für die nachfolgenden Arbeiten störend ist, und seitliches Lagern bzw. Vorhalten zum späteren Wiedereinbau (sofern geeignet).
Nebenleistungen: Sichern der Abbruchkante des verbleibenden Bestandsgeländers/Pflasters gegen Nachrutschen oder unkontrolliertes Lösen während der Bauphase.
Menge: 12,000 m2

#### 4.2 SPW-PFAHLGRUENDUNG

**4.2.1 Spundwandpfahl liefern**
Stahlspundwandpfahl aus Stahl S355 GP DIN EN 10248, nur liefern,

Art = U-Vierfachpfahlprofil
Widerstandsmoment Wy 7690 cm3/Pfahl,
Breite mind. 1025 mm, Länge bis 7,0 m, Neumaterial

Hersteller/Typ '....................................................'
vom Bieter einzutragen.
Menge: 5,600 t

**4.2.2 Spundwandpfahl einbringen**
Stahlspundbohlen und/oder Konstruktionsspundbohlen nach
freigegebenem Rammplan, Baubeschreibung und Gründungsgutachten
einbringen. Arbeitstechnische Lochungen sind zu verschließen.

Art = Spundwandpfahl
Widerstandsmoment Wmin = 7690 cm³ / Pfahl
 Einbringtiefe bis 7,00 m, Boden gemäß Baugrund-/Gründungsgutachten.

Es werden beim Einbringen die Spundwandpfähle die Umfänge nach Länge abgerechnet (gesamte Fläche).

Es gelten folgende Rammtoleranzen:
Seitliche Abweichung von der Spundwandachse ± 30 mm;

Oberkante der eingebauten Profile ± 30 mm;
Unterkante der eingebauten Profile ± 100 mm;
Neigung der Profile ± 0,5°;

Ggf. erforderliche Hilfsgeräte und Hilfsmittel zur Einhaltung der vorgegebenen Rammtoleranzen sind in den Einheitspreis einzukalkulieren.

Im Übrigen gilt die EAU 2020.

- Erschütterungsarmes Einbringen nach Wahl AN !
- Resonanzfreier An- und Auslauf des Einbringgerätes
- technologisch bedingte Erdarbeiten sind einzukalkulieren

Baugrund leicht bis normal rammbar, Mit Rammhindernissen muss lediglich im Bereich vorhandener Bauwerksgründungen (Bauwerkshinterfüllung) gerechnet werden. Die Beseitigung von Rammhindernissen wird gesondert vergütet.

Spundbohlenlieferung wird gesondert vergütet.

Einbringverfahren: '..................................................'

Ausführungssystem: '...............................................'
vom Bieter einzutragen.
Menge: 82,000 m2

**4.2.3 Vorbohren als Einbringhilfe**
Auflockerungsbohrung von dicht gelagerten Sand-/Kiesschichten sowie im Bereich von Altfundamenten herstellen, Boden und Bohrbarkeitsklassen gemäß Baugrundgutachten, anfallende Stoffe gehen in Eigentum des AN über, Entsorgung wird nicht gesondert vergütet.
Bohrlochenddurchmesser ca.  300 bis 500 mm.
als Rammhilfe für Spundwandeinbringung bis 7,00 m Tiefe
Überschussboden nicht auf der Baustraße lagern
Überschussboden auf Lager des AN transportieren und lagern
Gerätetechnik nach Wahl des AN (Mäkler, Stitcher oder gleichwertig)
Abrechnung erfolgt nach Laufmeter Bohrung.

Verfahren '....................................................'
vom Bieter einzutragen.
Menge: 85,000 m

*Hinweis: Nebenleistungen*

**4.2.4 Rammhindernis beseitigen**
Durchbohren von Steinen / Altfundamenten / Stahlbeton/ Beseitigung von Hindernissen im Bereich der Auffüllung Homogenbereiche 1 und 2 nach Wahl des AN. Die Ausführung erfolgt ausschließlich auf gesonderte Veranlassung durch den AG.

Verrechnungssatz für erforderlichen Maschinen- und Personalaufwand nach Wahl des AN, auf Anordnung des AG einsetzen, der Verrechnungssatz für das jeweilige Gerät umfasst sämtliche Aufwendungen für den Einsatz, insbesondere Gerätevorhalte- und Betriebsstoffkosten sowie sämtliche Zuschläge einschließlich der Kosten für das Bedienpersonal.
Der Verrechnungssatz gilt für das zum Zeitpunkt des Abrufes einsatzbereit auf der Baustelle befindliche Baugerät.
Vergütet werden die angefangene Stunden zwischen Einsatzbeginn und - ende, jedoch ohne Reparatur- und Wartungszeiten.

Der Verrechnungssatz für das Gerät umfasst sämtliche Aufwendungen für den Betrieb, Gemeinkosten, Wagnis und Gewinn

Maschinen-/Gerätetyp '....................................................'
vom Bieter einzutragen.
Menge: 4,000 h

**4.2.5 Verfüllen von Spundwandpfählen mit Beton und hohlraumfreiem Kopfverguss**
Vollständiges, hohlraumfreies Verfüllen des gerammten Spundwandpfahls (Vierfach-Pfahlprofil der Dalben D1, D2 und D5) mit Beton sowie hohlraumfreier Verguss der verbleibenden Resträume unterhalb der teils schrägen Stahl-Kopfabdeckungen mittels fließfähigem Spezialmörtel.

Vorarbeiten: Reinigen des Pfahl-Innenraums von groben Verschmutzungen, Fremdkörpern, losem Erdreich oder stehendem Wasser vor dem Betonieren; Liefern und Einbringen von Transportbeton der Festigkeitsklasse z. B. C12/15 unter Berücksichtigung der Expositionsklassen für den Wasserbau X0.
Vorbereitung Kopfverguss: In den teils schrägen Stahl- Abdeckplatten /Kopfplatten sind zwei separate Öffnungen (jeweils eine Einlass-/Vergussöffnung und eine Entlüftungsöffnung) vorzusehen bzw. bauseitig zu nutzen, um den verbleibenden Restraum nach dem Aufschweißen der Platten vollständig zugänglich zu machen.
Hohlraumfreier Restraumverguss (Kopfverguss): Vollständiges, kraftschlüssiges Verpressen bzw. Vergießen des verbliebenen Hohlraums unter den schrägen Abdeckungen über die Vergussöffnungen. Zu verwenden ist ein pump- und fließfähiger, schwindfreier sowie frühhochfester Zementmörtel / Vergussmörtel. Der Verguss ist so lange einzubringen, bis das Material hohlraum- und blasenfrei an der Entlüftungsöffnung austritt.
Nacharbeiten: Sauberer, bündiger Abschluss des Vergussmaterials an den Öffnungen. Fachgerechtes Verschließen/Verschweißen der Vergussöffnungen nach Erhärten des Mörtels.
Nebenleistungen: Vorhalten aller erforderlichen Geräte (Betonpumpe, Rüttler, Spezial-Misch- und Verpresspumpen für den Vergussmörtel), Probenahme und Nachbehandlung.
Menge: 5,000 m3

**4.2.6 Kiesbettung 0/45**
Frostschutzschicht herstellen.
Baustoffgemisch 0/45.
Verdichtungsgrad DPr mindestens 100 v.H. und
Verformungsmodul EV2 auf der Oberfläche mindestens 120 MPa.
Einbaudicke 50 cm
Baustoffgemisch  aus natürlichen Gesteinskörnungen
Abgerechnet wird nach Auftragsprofilen.
Menge: 3,000 m3

**4.2.7 Korrosionsschutzsystem für stark beanspruchte Flächen herstellen**
Korrosionsschutzsystem für stark beanspruchte Flächen
nach Möglichkeit werkseitig herstellen.

Korrosionsschutz zum Teil auch in eingebautem Zustand vor Ort.

Hierzu zählen insbesondere folgende Teile:
  -  Spundwände bis ca. 1 m unter Einbindetiefe
  -  Randeinfassungen und Abdeckbleche etc.

nach ZTV- W LB 218 und DIN EN ISO 12944.
BAW- Liste der empfohlenen Beschichtungssysteme für den
Korrosionsschutz im Stahlwasserbau
- Korrosivitätskategorie:  Im 2/3
- Abrasionswiderstand:  stark
- Schutzdauer:  H, hoch

System:
1. Oberflächenvorbereitung SA 2.5
  Rauheitsgrad mittel (G), gem. DIN EN ISO 8503-1
2. Korrosionsschutzsystem nach BAW- Liste mit Gesamt-
  Trockenschichtdicke mind. 500 µm

Farbton der letzten Deckbeschichtung in
Abstimmung mit AG: DB703 (Eisenglimmer dunkelgrau)
(exakten Farbton vorab mit AG festlegen).

Fachgerechte Herstellung des Korrosionsschutzes
entsprechend ZTV-W LB 218.
Einschl. aller Hilfsmittel, Geräte und Baubehelfe, wie Leitern,
Gerüste, Schutzmaßnahmen.
einschl. Einhausung/Nebenarbeiten,

Zwingend erforderlich und einzukalkulieren:
Auffangen und Beräumen des Strahlguts und sonst. Rückstände,
sammeln in Containern, ordnungsgemäßes entsorgen.

Montage - und Schadstellen sind auf der Baustelle
entsprechend ZTV-W LB 218 fachgerecht nachzuarbeiten
und werden nicht gesondert vergütet.

Abgerechnet wird nach Anstrichfläche entsprechend
Werkstattplanung.
Menge: 24,000 m2

#### 4.3 AUSSTATTUNG

**4.3.1 Kopfabdeckung aufschweißen**
Kopfabdeckung aufschweißen
Kopfplatte auf Dalbenrohr bauseits aufschweißen,
Kopfplatte Bl 20 mm, S235 JR,
Umlaufende dichte Kehlnaht a= 6 mm.

Dalben bereits eingebracht.
Einbaustelle der Kopfplatte 0,5-2,5m über Gelände.
Arbeitsmittel, Hilfsgeräte, die zum Aufschweißen
der Kopfplatte erforderlich sind (z.B. Hubgeräte),
sind in den Einheitspreis einzukalkulieren.
Menge: 3,000 St

**4.3.2 Lieferung und Montage einer Festmacheinrichtung (Haltering) auf Dalbenkopfplatte**
Lieferung und fachgerechte, kraftschlüssige Montage einer Festmacheinrichtung in Form eines gebogenen Halterings auf der Kopfplatte des Vierfach-Pfahlprofils der Dalbe D1 gemäß Ausführungszeichnung.
Leistungsumfang und Konstruktion:
- Ausführung: Herstellung eines Festmacheringes (Poller-/Fenderring) aus massivem Rundstahl, passend für die Aufnahme von Festmacherleinen und Tauen. Die genaue Geometrie und Neigung ist der Detailzeichnung des AG zu entnehmen.
- Material: Stahl S355J2
- Abmessungen: Dimensionierung analog zur Ausführungszeichnung Rundstahl Ø 40 mm
- Montage / Schweißen: Vollkommen kraftschlüssiges Aufschweißen des Ringes direkt auf die bauseitige Kopfplatte der Dalbe mittels umlaufender, geprüfter Schweißnaht (Kehlnaht). Die Schweißarbeiten müssen durch zertifiziertes Fachpersonal nachgewiesen werden.
- Oberflächenbearbeitung: Alle Schweißnähte sind vollständig zu entgraten, zu verschleifen und glatt auszuführen, um eine Beschädigung der Festmacherleinen (Faserrisse/Scheuern) im Betrieb auszuschließen.
Korrosionsschutz:
- Nach Abschluss der Schweißarbeiten ist die Schweißnaht sowie der gesamte Haltering fachgerecht zu reinigen und vor Ort mit einem für den Wasserbau zugelassenen Korrosionsschutzsystem (Zinkstaub-Überzug/Kaltverzinkung bzw. systemkonformer Reparaturbeschichtung analog zum Dalbenbauwerk) dauerhaft zu schützen.
Abrechnung: Die Abrechnung erfolgt als Pauschale je betriebsfertig montiertem Haltering (Stück).
Menge: 3,000 St

**4.3.3 Geschweißtes Stahlgeländer auf Stahlkonstruktion (Dalbe D1) liefern und einbauen**
Geschweißtes Stahlgeländer in Anlehnung an ZTV-ING, RiZ GEL 7 und Ausführungszeichnung „Dalbe D1“ liefern und einbauen. Geländer zur Absturzsicherung auf der Dalbenkopfplatte und der anschließenden Stahlplattform.

Ausbildung als Holmgeländer mit Handlauf und Knieholm zzgl. Fußleiste aus Flachstahlprofil.
Material = Stahl S235JR
Materialstärke Rohrgeländer = 60,3x2,9 mm
Materialstärke Fußleiste = FL 80x10 mm.
Höhe des Geländers 1100 mm;
Konstruktion Geländerabschluss nach Unterlagen des AG.
Pfostenabstand ca. 1000 bis 1800 mm
Korrosionsschutz: Geländer feuerverzinken nach DIN EN ISO 1461.

Befestigung / Montage:

- Die Befestigung des Geländers erfolgt direkt auf der Stahlkonstruktion (Blech t=20 mm der Konsole bzw. aufgeschweißte Kopfplatte des Vierfach-Pfahlprofils der Dalbe D1).
- Die Pfosten sind fachgerecht und kraftschlüssig aufzuschweißen (Alternativ, falls geschraubt gewünscht: mittels Fußplatten auf die Stahlkonstruktion aufzuschrauben, inkl. Erstellung der erforderlichen Gewindebohrungen im 20 mm Blech).
- Alle Schweißnähte auf der Baustelle sind fachgerecht zu reinigen, zu entgraten und durch ein zugelassenes Zinkstaub-Überzugssystem (Kaltverzinkung/Zinkspray) hochwertig gegen Korrosion zu schützen.

Zusatzleistungen:
- Leistung einschließlich Lieferung aller Kleinteile, Scharniere, Verriegelungen, Verankerungs- und Befestigungsmittel.
- Leistung einschl. Erstellung und Lieferung der finalen Werks- und Montagezeichnung zur Freigabe durch den AG vor Fertigungsbeginn.

Qualität Verankerungsmittel S235 JR verzinkt.
Verankerungslänge mind. 125 mm.
Leistung einschl. Lieferung Werkszeichnung.

Abgerechnet wird nach Länge des Handlaufs zwischen den Achsen der Endpfosten bzw. Endstäbe.
Menge: 4,000 m

**4.3.4 Geländertor**
Nachträglicher Einbau eines einflügeligen Tores in vorhandenes Rohrgeländer
Lieferung und fachgerechter Einbau eines einflügeligen Absperrtores (lichte Durchgangsbreite: 1,00 m) in das bestehende Stahlrohr-Schutzgeländer. Das vorhandene Geländer ist im Ausbaubereich fachgerecht zu trennen und für den Toreinbau vorzubereiten.
Leistungsumfang beinhaltet:
- Rückbau & Vorbereitung: Fachgerechtes Kappen und Einkürzen der bestehenden Hand- und Knieleistenrohre des vorhandenen Geländers im vorgesehenen Einbaubereich. Entgraten der Schnittstellen und Nachbehandlung aller Schnittkanten mit Zinkspray als dauerhafter Korrosionsschutz.
- Tor-Konstruktion: Liefern und Montieren eines einflügeligen Torrahmens, passend zur Optik, zur Bestandshöhe und exakt abgestimmt auf die vorhandene Rohrdimension (Außendurchmesser 63 mm / 2 Zoll). Ausführung in Stahl, feuerverzinkt.
- Beschläge & Verriegelung (Vorhängeschloss): Liefern und Montieren aller für den Torbetrieb erforderlichen Bauteile, bestehend aus:
- Passenden, schweren Drehgelenken/Scharnieren (mittels Rohrverbindern) zur Befestigung am verbleibenden Geländerpfosten.
  - Einer stabilen, mechanischen Verriegelungsvorrichtung mittels massiver Ösenlaschen (Haspel/Überwurf), vorgerichtet für die bauseitige Sicherung durch ein Vorhängeschloss.
  - Einem Anschlag/Torstopper am gegenüberliegenden Pfosten zur Begrenzung des Öffnungswinkels.
- Montage: Befestigung des Tores und aller Zusatzelemente mittels formschlüssiger Rohrverbinder mit integrierten Gewindestiften (Schneidschrauben). Es ist auf eine absolut leichtgängige, verzugsfreie und schleifreie Funktion des Torflügels zu achten.
- Nebenleistungen: Entsorgung der anfallenden Rohr-Abschnitte, Endreinigung des Arbeitsbereiches, Funktionsprüfung und Justierung des Torflügels.
Menge: 1,000 St

#### 4.4 UFERWIEDERHERSTELLUNG

**4.4.1 Wiederherstellung Böschungssicherung**
Wiederherstellung einer Böschungsbefestigung aus Steinsatz / Pflaster inkl. Fugenverguss
Fachgerechte Wiederherstellung der Böschungsbefestigung im Bereich des gerammten Spundwandpfahls nach erfolgtem Pfahleinbau. Die Leistung umfasst den vollständigen Schutz gegen Unterspülung, den Ausgleich von Stein-Fehlmengen sowie den vollständigen, kraftschlüssigen Fugenverguss. Die Abrechnung erfolgt nach tatsächlich hergestellter Fläche.
Profilgerechtes Planieren und Verdichten des vorhandenen Untergrundes/ Böschungskörpers im Anschluss an den Spundwandpfahl. Liefern, Einbauen und Verdichten einer Ausgleichsschicht aus Splitt 2/8, Dicke ca. 20 cm.
Anschlussarbeiten am Pfahl: Dichter, formschlüssiger und kraftschlüssiger Anschluss des neuen Steinsatzes direkt an das Profil des Spundwandpfahls sowie an den verbliebenen Bestand. Der direkte Übergang zum Pfahl ist gegen Hinterströmung dauerhaft und elastisch zu sichern mittels bituminöse Vergussmasse.
Herstellung des Pflasters/Steinsatzes: Vorrangige Wiederverwendung der zuvor aufgenommenen und seitlich gelagerten Steine. Einkalkuliert ist das Liefern und Ergänzen von Fehlmengen an Ersatzsteinen gleicher Art, Größe, Form und Güte für Steine, die durch den Rammdurchgang beschädigt wurden oder verloren gingen. Fachgerechtes Verlegen der Steine auf Pflastersand-Splitt-Gemisch, passend zum vorhandenen Gesamtbild; vollflächiger, hohlraumfreier und tiefgehender Verguss aller Fugen der neu hergestellten Pflasterfläche. Zu verwenden ist ein fließfähiger, zementgebundener, schwindarmer Pflasterfugenmörtel. Der Verguss hat bündig mit der Oberkante der Steine abzuschließen. Überschüssiges Vergussmaterial ist vor dem Erhärten von den Steinoberflächen sauber zu entfernen
Nebenleistungen: Säubern der fertigen Fläche, profilgerechter Übergang zur bestehenden Böschung, Vorhalten aller benötigten Rühr-, Verguss- und Reinigungsgeräte sowie Materialien.
Menge: 20,000 m2

**4.4.2 Koordinierung Medienträger**
Koordinierung und Abstimmung aller erforderlicher:
Kabel- und Leitungssicherungen
Kabel- und Leitungsumverlegungen
Neuverlegungen von Leitungen
Neuverlegungen von Kabel
mit den jeweiligen Medienträgern, dem Tiefbauamt der Lutherstadt Wittenberg und der örtlichen Bauüberwachung vornehmen.
Menge: 1,000 Psch

### 5 BERAEUMUNG BUHNENFELD

#### 5.1 NASSBAGGERARBEITEN

**5.1.1 Boden baggern**
Boden lösen und laden.
Lagepläne, Tiefenkarten, Profile gemäß Leistungsbeschreibung.
Boden lösen und in ein schwimmendes Fahrzeug
oder Gerät laden, foerdern, zur Entsorgungs- oder
Verwertungsstätte transportieren

Boden 'Sediment und Schlamm'

Abtragshöhe bis 1,5 m.
Max. Abweichung vom Sollprofil +/- 10 cm.
Abgerechnet wird nach Abtragsprofilen.

Einschließlich aller erforderlicher Nebenleistungen wie Umschlag, Zwischenlagerung, Konditionierung zur Transportfähigkeit, Vorhalten der Transportfahrzeuge sowie Einholen behördlicher Transportgenehmigungen

Entsorgungs- Verwertungsgebühren werden gesondert vergütet.
Menge: 750,000 m3

**5.1.2 Nassbaggergut entsorgen/verwerten**
Nassbaggergut
Materialklasse nach EBV <= BG-F3

Entsorgungs- Verwertungskosten für Überschussmassen.
Die fachgerechten Entsorgungs-/Verwertungsnachweise sind dem AG vorzulegen. Abgerechnet wird nach Aufmaß bzw. Entsorgungsscheinen.
Menge: 750,000 m3
